# Preparación de superficie de concreto mediante proyección de agua y material abrasivo

- Propiedad del archivo: CYPE Ingenieros S.A.
- Formato: FIEBDC-3/2016
- Programa: Generador de precios de la construcción. CYPE Ingenieros, S.A.
- Fecha: 25/10/2024
- Ámbito geográfico: Perú
- Divisa: PEN
- Costes indirectos: 3 %
- Gastos generales: 13 %
- Beneficio industrial: 6 %
- IVA: 18 %

## R Revestimientos

### RY Preparaciones, protecciones, reparaciones y refuerzos de revestimientos

#### RYP Preparaciones

**RYP120** m² Preparación de superficie de concreto mediante proyección de agua y material abrasivo.
Preparación de superficie de concreto mediante proyección de agua y material abrasivo formado por partículas de silicato de aluminio, eliminando los restos de suciedad, grasas y polvo del soporte.
Incluye: Montaje de la protección contra el polvo y el agua. Montaje y preparación del equipo. Aplicación mecánica del chorro de agua con partículas. Desmontaje del equipo. Limpieza de la superficie soporte. Recogida y eliminación del agua de limpieza. Retirada y acopio del material proyectado y los restos generados. Carga del material proyectado y los restos generados sobre camión o contenedor.
Criterio de medición de proyecto: Superficie medida según documentación gráfica de Proyecto.
Criterio de medición de obra: Se medirá la superficie realmente ejecutada según especificaciones de Proyecto.

| Código | Ud | Descripción | Rendimiento | Precio | Importe |
|---|---|---|---|---|---|
| mt08lim010a | kg | Abrasivo para limpieza mediante chorro a presión, formado por partículas de silicato de aluminio. (material) | 0.5 | 0.79 | 0.395 |
| mq08lch020a | h | Equipo de chorro de agua a presión. (maquinaria) | 0.116 | 17.47 | 2.027 |
| mq08gel010k | h | Grupo electrógeno insonorizado, trifásico, de 45 kVA de potencia. (maquinaria) | 0.116 | 16.3 | 1.891 |
| mo112 | h | Peón especializado de construcción. (mano de obra) | 0.15 | 21.39 | 3.209 |
| mo113 | h | Peón de construcción. (mano de obra) | 0.15 | 21.05 | 3.158 |
| % | % | Herramientas | 2 % | 10.680 | 0.214 |
|  |  | Costes directos |  |  | 10.894 |

Residuos:
- colocación: mt08lim010a Abrasivo para limpieza mediante chorro a presión, formado por partículas de silicato de aluminio; factor de residuo 0.06
- demolición: ruo170101 Hormigón (hormigones, morteros y prefabricados). (componente de residuo); rendimiento 1.15 kg; Código LER 17 01 01; Masa del elemento 1 kg; Volumen 0.000667 m3

## Recursos

**mt08lim010a** kg Abrasivo para limpieza mediante chorro a presión, formado por partículas de silicato de aluminio
Datos técnicos: Coste energético 0.194 MJ; Emisión de CO2 0.010 kg; Código LER 17 09 04; Masa del elemento 1 kg; Volumen 0.000667 m3
Residuos:
- embalaje: re170203 Plástico. (componente de residuo); rendimiento 0.002 kg; Código LER 17 02 03; Masa del elemento 1 kg; Volumen 0.001667 m3
