# Preparación de superficie de concreto mediante lijado mecánico

- Propiedad del archivo: CYPE Ingenieros S.A.
- Formato: FIEBDC-3/2016
- Programa: Generador de precios de la construcción. CYPE Ingenieros, S.A.
- Fecha: 03/04/2024
- Ámbito geográfico: Perú
- Divisa: PEN
- Costes indirectos: 3 %
- Gastos generales: 13 %
- Beneficio industrial: 6 %
- IVA: 18 %

## R Revestimientos

### RY Preparaciones, protecciones, reparaciones y refuerzos de revestimientos

#### RYP Preparaciones

**RYP130** m² Preparación de superficie de concreto mediante lijado mecánico.
Preparación de superficie de concreto mediante lijado mecánico con disco de diamante, eliminando las partes blandas, en especial las de lechada de cemento.
Incluye: Montaje de la protección contra el polvo. Lijado mecánico con disco de diamante. Limpieza de la superficie soporte. Retirada y acopio de los restos generados. Carga de los restos generados sobre camión o contenedor.
Criterio de medición de proyecto: Superficie medida según documentación gráfica de Proyecto.
Criterio de medición de obra: Se medirá la superficie realmente ejecutada según especificaciones de Proyecto.

| Código | Ud | Descripción | Rendimiento | Precio | Importe |
|---|---|---|---|---|---|
| mo112 | h | Peón especializado de construcción. (mano de obra) | 0.341 | 21.26 | 7.250 |
| mo113 | h | Peón de construcción. (mano de obra) | 0.341 | 20.92 | 7.134 |
| % | % | Herramientas | 2 % | 14.384 | 0.288 |
|  |  | Costes directos |  |  | 14.672 |

Residuos:
- demolición: ruo170101 Hormigón (hormigones, morteros y prefabricados). (componente de residuo); rendimiento 1.15 kg; Código LER 17 01 01; Masa del elemento 1 kg; Volumen 0.000667 m3
