# Plato de ducha de porcelana sanitaria

- Propiedad del archivo: CYPE Ingenieros S.A.
- Formato: FIEBDC-3/2016
- Programa: Generador de precios de la construcción. CYPE Ingenieros, S.A.
- Fecha: 03/04/2024
- Ámbito geográfico: Perú
- Divisa: PEN
- Costes indirectos: 3 %
- Gastos generales: 13 %
- Beneficio industrial: 6 %
- IVA: 18 %

## S Señalización y amoblamiento

### SA Aparatos sanitarios

#### SAD Duchas

**SAD015** Ud Plato de ducha de porcelana sanitaria.
Plato de ducha de porcelana sanitaria, gama alta, color, 75x75x8 cm, y sifón. Incluso silicona para sellado de juntas.
Criterio de valoración económica: El precio no incluye la grifería.
Incluye: Replanteo. Colocación y fijación del aparato. Montaje del desagüe. Conexión a la red de evacuación. Comprobación de su correcto funcionamiento. Sellado de juntas.
Criterio de medición de proyecto: Número de unidades previstas, según documentación gráfica de Proyecto.
Criterio de medición de obra: Se medirá el número de unidades realmente colocadas según especificaciones de Proyecto.

| Código | Ud | Descripción | Rendimiento | Precio | Importe |
|---|---|---|---|---|---|
| mt30pps030z | Ud | Plato de ducha angular de porcelana sanitaria, gama alta, color, de 75x75x8 cm. (material) | 1 | 807.11 | 807.110 |
| mt30dpd010c | Ud | Desagüe para plato de ducha con orificio de 90 mm. (material) | 1 | 346.03 | 346.030 |
| mt30dpd020 | Ud | Válvula sifónica para plato de ducha, con rejilla de acero. (material) | 1 | 34.55 | 34.550 |
| mt30www005 | Ud | Cartucho de 300 ml de silicona ácida monocomponente, fungicida, para sellado de juntas en ambientes húmedos. (material) | 0.036 | 38.1 | 1.372 |
| mo008 | h | Operario plomero. (mano de obra) | 1.537 | 32.15 | 49.415 |
| % | % | Herramientas | 2 % | 1238.477 | 24.770 |
|  |  | Costes directos |  |  | 1263.247 |

Residuos:
- colocación: mt30www005 Cartucho de 300 ml de silicona ácida monocomponente, fungicida, para sellado de juntas en ambientes húmedos; factor de residuo 0.06

## Recursos

**mt30pps030z** Ud Plato de ducha angular de porcelana sanitaria, gama alta, color, de 75x75x8 cm
Datos técnicos: Coste energético 103.644 MJ; Emisión de CO2 113.371 kg
Residuos:
- embalaje: re150101 Envases de papel y cartón. (componente de residuo); rendimiento 1.377 kg; Código LER 15 01 01; Masa del elemento 1 kg; Volumen 0.001333 m3

**mt30dpd020** Ud Válvula sifónica para plato de ducha, con rejilla de acero
Datos técnicos: Coste energético 21.385 MJ; Emisión de CO2 1.483 kg
Residuos:
- embalaje: re150101 Envases de papel y cartón; rendimiento 0.072 kg

**mt30www005** Ud Cartucho de 300 ml de silicona ácida monocomponente, fungicida, para sellado de juntas en ambientes húmedos
Datos técnicos: Coste energético 87.088 MJ; Emisión de CO2 3.667 kg; Código LER 17 09 04; Masa del elemento 0.45 kg; Volumen 0.0003 m3
Residuos:
- embalaje: re170203 Plástico. (componente de residuo); rendimiento 0.1 kg; Código LER 17 02 03; Masa del elemento 1 kg; Volumen 0.001667 m3
