# Lavavajillas

- Propiedad del archivo: CYPE Ingenieros S.A.
- Formato: FIEBDC-3/2016
- Programa: Generador de precios de la construcción. CYPE Ingenieros, S.A.
- Fecha: 03/04/2024
- Ámbito geográfico: Perú
- Divisa: PEN
- Costes indirectos: 3 %
- Gastos generales: 13 %
- Beneficio industrial: 6 %
- IVA: 18 %

## S Señalización y amoblamiento

### SC Cocinas/galerías

#### SCE Electrodomésticos

**SCE010** Ud Lavavajillas.
Lavavajillas independiente, de 598 mm de anchura, 845 mm de altura y 599 mm de profundidad, acabado cromado mate, con capacidad para 14 cubiertos, consumo de energía por 100 ciclos del programa Eco 95 kWh, consumo de agua del programa Eco 9,9 l, índice de eficiencia energética EEI entre 50 y 56, emisión de ruido aéreo entre 45 y 51 dBA.
Incluye: Replanteo. Colocación del aparato. Conexión a la red de evacuación. Conexión a la red eléctrica. Comprobación de su correcto funcionamiento.
Criterio de medición de proyecto: Número de unidades previstas, según documentación gráfica de Proyecto.
Criterio de medición de obra: Se medirá el número de unidades realmente colocadas según especificaciones de Proyecto.

| Código | Ud | Descripción | Rendimiento | Precio | Importe |
|---|---|---|---|---|---|
| mt32lav010eplw | Ud | Lavavajillas independiente, de 598 mm de anchura, 845 mm de altura y 599 mm de profundidad, acabado cromado mate, con capacidad para 14 cubiertos, consumo de energía por 100 ciclos del programa Eco 95 kWh, consumo de agua del programa Eco 9,9 l, índice de eficiencia energética EEI entre 50 y 56, emisión de ruido aéreo entre 45 y 51 dBA. (material) | 1 | 2003.86 | 2003.860 |
| mo008 | h | Operario plomero. (mano de obra) | 0.478 | 32.15 | 15.368 |
| mo003 | h | Operario electricista. (mano de obra) | 0.205 | 32.15 | 6.591 |
| % | % | Herramientas | 2 % | 2025.819 | 40.516 |
|  |  | Costes directos |  |  | 2066.335 |

## Recursos

**mt32lav010eplw** Ud Lavavajillas independiente
Datos técnicos: Coste energético 1220.219 MJ; Emisión de CO2 50.855 kg
Residuos:
- embalaje: re150101 Envases de papel y cartón. (componente de residuo); rendimiento 1.5 kg; Código LER 15 01 01; Masa del elemento 1 kg; Volumen 0.001333 m3
- embalaje: re170604 Materiales de aislamiento distintos de los especificados en los códigos 17 06 01 y 17 06 03. (componente de residuo); rendimiento 0.075 kg; Código LER 17 06 04; Masa del elemento 1 kg; Volumen 0.001667 m3
