# Escalera escamoteable

- Propiedad del archivo: CYPE Ingenieros S.A.
- Formato: FIEBDC-3/2016
- Programa: Generador de precios de la construcción. CYPE Ingenieros, S.A.
- Fecha: 03/04/2024
- Ámbito geográfico: Perú
- Divisa: PEN
- Costes indirectos: 3 %
- Gastos generales: 13 %
- Beneficio industrial: 6 %
- IVA: 18 %

## S Señalización y amoblamiento

### SE Escaleras prefabricadas

#### SEE Escamoteables

**SEE010** Ud Escalera escamoteable.
Escalera escamoteable de madera, acabado barnizado, de 3 tramos, para salvar una altura entre plantas de 233 a 280 cm y para un hueco de 120x60 cm, de altura regulable, con peldaños antideslizantes de 8 cm de anchura, tarugos de goma, tapa interior, barra de apertura y cajón con aislamiento térmico incorporado, recibido con mortero de cemento, confeccionado en obra, dosificación 1:6. Totalmente montada.
Incluye: Replanteo y fijación del cajón. Colocación de la escalera y de la tapa. Sellado de las juntas con silicona neutra.
Criterio de medición de proyecto: Número de unidades previstas, según documentación gráfica de Proyecto.
Criterio de medición de obra: Se medirá el número de unidades realmente ejecutadas según especificaciones de Proyecto.

| Código | Ud | Descripción | Rendimiento | Precio | Importe |
|---|---|---|---|---|---|
| mt44efk020ek | Ud | Escalera escamoteable de madera, acabado barnizado, de 3 tramos, para salvar una altura entre plantas de 233 a 280 cm y para un hueco de 120x60 cm, de altura regulable, con peldaños antideslizantes de 8 cm de anchura, tarugos de goma, tapa interior, barra de apertura y cajón con aislamiento térmico incorporado para empotrar en soporte. (material) | 1 | 1354.75 | 1354.750 |
| mt08aaa010a | m³ | Agua. (material) | 0.022 | 4.66 | 0.103 |
| mt01arg005a | t | Arena de cantera, para mortero preparado en obra. (material) | 0.176 | 62.38 | 10.979 |
| mt08cem000b | kg | Cemento gris en sacos. (material) | 27 | 0.46 | 12.420 |
| mt15sja100 | Ud | Cartucho de fragua de silicona neutra. (material) | 1 | 14.65 | 14.650 |
| mq06hor010 | h | Mezcladora de concreto eléctrica con una capacidad de amasado de 160 l. (maquinaria) | 0.088 | 10.4 | 0.915 |
| mo011 | h | Operario de montaje. (mano de obra) | 6.833 | 32.15 | 219.681 |
| mo080 | h | Oficial de montaje. (mano de obra) | 8.013 | 21.72 | 174.042 |
| % | % | Herramientas | 2 % | 1787.540 | 35.751 |
|  |  | Costes directos |  |  | 1823.291 |

Residuos:
- colocación: mt01arg005a Arena de cantera, para mortero preparado en obra; factor de residuo 0.00501329
- colocación: mt08cem000b Cemento gris en sacos; factor de residuo 0.0063
- colocación: mt15sja100 Cartucho de fragua de silicona neutra; factor de residuo 0.06

## Recursos

**mt08aaa010a** m³ Agua
Datos técnicos: Coste energético 60.000 MJ; Emisión de CO2 30.000 kg

**mt01arg005a** t Arena de cantera, para mortero preparado en obra
Datos técnicos: Coste energético 75.000 MJ; Emisión de CO2 4.000 kg; Código LER 01 04 08; Masa del elemento 1000 kg; Volumen 0.666667 m3

**mt08cem000b** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt15sja100** Ud Cartucho de fragua de silicona neutra
Datos técnicos: Coste energético 87.088 MJ; Emisión de CO2 3.667 kg; Código LER 17 09 04; Masa del elemento 0.45 kg; Volumen 0.0003 m3
Residuos:
- embalaje: re170203 Plástico; rendimiento 0.1 kg
