# Válvula de escuadra

- Propiedad del archivo: CYPE Ingenieros S.A.
- Formato: FIEBDC-3/2016
- Programa: Generador de precios de la construcción. CYPE Ingenieros, S.A.
- Fecha: 25/10/2024
- Ámbito geográfico: Perú
- Divisa: PEN
- Costes indirectos: 3 %
- Gastos generales: 13 %
- Beneficio industrial: 6 %
- IVA: 18 %

## S Señalización y amoblamiento

### SG Griferías

#### SGA Accesorios

**SGA010** Ud Válvula de escuadra.
Válvula de escuadra, PN=16 bar, de 1/2"x3/8", con cuerpo de latón cromado, mando de ABS cromado, sistema de cierre de 1/4 de vuelta y embellecedor de acero cromado, temperatura de servicio hasta 90°C.
Incluye: Replanteo. Conexión de la válvula a los tubos. Comprobación de su correcto funcionamiento.
Criterio de medición de proyecto: Número de unidades previstas, según documentación gráfica de Proyecto.
Criterio de medición de obra: Se medirá el número de unidades realmente ejecutadas según especificaciones de Proyecto.

| Código | Ud | Descripción | Rendimiento | Precio | Importe |
|---|---|---|---|---|---|
| mt37sth016a | Ud | Válvula de escuadra, PN=16 bar, de 1/2"x3/8", con cuerpo de latón cromado, mando de ABS cromado, sistema de cierre de 1/4 de vuelta y embellecedor de acero cromado, temperatura de servicio hasta 90°C. (material) | 1 | 16.89 | 16.890 |
| mt37www010 | Ud | Material auxiliar para instalaciones sanitarias. (material) | 1 | 5.18 | 5.180 |
| mo008 | h | Operario plomero. (mano de obra) | 0.14 | 32.35 | 4.529 |
| mo107 | h | Oficial plomero. (mano de obra) | 0.14 | 21.82 | 3.055 |
| % | % | Herramientas | 2 % | 29.654 | 0.593 |
|  |  | Costes directos |  |  | 30.247 |
