# Codo de ducha con toma para flexo

- Propiedad del archivo: CYPE Ingenieros S.A.
- Formato: FIEBDC-3/2016
- Programa: Generador de precios de la construcción. CYPE Ingenieros, S.A.
- Fecha: 25/10/2024
- Ámbito geográfico: Perú
- Divisa: PEN
- Costes indirectos: 3 %
- Gastos generales: 13 %
- Beneficio industrial: 6 %
- IVA: 18 %

## S Señalización y amoblamiento

### SG Griferías

#### SGD Para duchas

**SGD083** Ud Codo de ducha con toma para flexo.
Codo de ducha con toma de 1/2" para flexo, acabado cromado, con florón circular. Incluso elementos de fijación.
Incluye: Colocación. Comprobación de su correcto funcionamiento.
Criterio de medición de proyecto: Número de unidades previstas, según documentación gráfica de Proyecto.
Criterio de medición de obra: Se medirá el número de unidades realmente colocadas según especificaciones de Proyecto.

| Código | Ud | Descripción | Rendimiento | Precio | Importe |
|---|---|---|---|---|---|
| mt31gro119a | Ud | Codo de ducha con toma de 1/2" para flexo, acabado cromado, con florón circular, incluso elementos de fijación. (material) | 1 | 337.43 | 337.430 |
| mo008 | h | Operario plomero. (mano de obra) | 0.21 | 32.35 | 6.794 |
| % | % | Herramientas | 2 % | 344.224 | 6.884 |
|  |  | Costes directos |  |  | 351.108 |
