# Grifería electrónica para lavatorio, "PRESTO IBÉRICA"

- Propiedad del archivo: CYPE Ingenieros S.A.
- Formato: FIEBDC-3/2016
- Programa: Generador de precios de la construcción. CYPE Ingenieros, S.A.
- Fecha: 03/04/2024
- Ámbito geográfico: Perú
- Divisa: PEN
- Costes indirectos: 3 %
- Gastos generales: 13 %
- Beneficio industrial: 6 %
- IVA: 18 %

## S Señalización y amoblamiento

### SG Griferías

#### SGL Para lavatorios

**SGL030** Ud Grifería electrónica para lavatorio, "PRESTO IBÉRICA".
Grifería electrónica Tecnología Smart-tap System "PRESTO IBÉRICA" formada por grifo electrónico con accionamiento de la descarga por pulsación en pantalla táctil, para lavatorio, con control remoto, serie Smart-tap, modelo Lavatorio 99950 "PRESTO IBÉRICA", con módulo hidráulico compuesto de válvula mezcladora, cartucho cerámico, montura cerámica y rociador de la ducha (no incluido en este precio), y módulo electrónico con pantalla para control de funcionamiento, fijación rápida; software para un único puesto de control para grifería electrónica, serie Smart-tap, modelo 99915 "PRESTO IBÉRICA", compatible con sistema operativo Windows 7 y medidor de agua de chorro único, para grifería electrónica, serie Smart-tap, modelo 99910 "PRESTO IBÉRICA", con emisor de impulsos. Incluso elementos de conexión.
Incluye: Replanteo. Colocación. Conexionado. Comprobación de su correcto funcionamiento.
Criterio de medición de proyecto: Número de unidades previstas, según documentación gráfica de Proyecto.
Criterio de medición de obra: Se medirá el número de unidades realmente colocadas según especificaciones de Proyecto.

| Código | Ud | Descripción | Rendimiento | Precio | Importe |
|---|---|---|---|---|---|
| mt31gip020d | Ud | Grifo electrónico con accionamiento de la descarga por pulsación en pantalla táctil, para lavatorio, con control remoto, serie Smart-tap, modelo Lavatorio 99950 "PRESTO IBÉRICA", con módulo hidráulico compuesto de válvula mezcladora, cartucho cerámico, montura cerámica y rociador de la ducha (no incluido en este precio), y módulo electrónico con pantalla para control de funcionamiento, fijación rápida; incluso elementos de conexión. (material) | 1 | 8011.85 | 8011.850 |
| mt35pib200a | Ud | Software para un único puesto de control para grifería electrónica, serie Smart-tap, modelo 99915 "PRESTO IBÉRICA", compatible con sistema operativo Windows 7. (material) | 1 | 1069.45 | 1069.450 |
| mt37pib020a | Ud | Medidor de agua de chorro único, para grifería electrónica, serie Smart-tap, modelo 99910 "PRESTO IBÉRICA", con emisor de impulsos. (material) | 1 | 209.32 | 209.320 |
| mt37www010 | Ud | Material auxiliar para instalaciones sanitarias. (material) | 1 | 5.16 | 5.160 |
| mo008 | h | Operario plomero. (mano de obra) | 1.397 | 32.15 | 44.914 |
| % | % | Herramientas | 2 % | 9340.694 | 186.814 |
|  |  | Costes directos |  |  | 9527.508 |
