# Grifería electrónica para lavatorio, "PRESTO IBÉRICA"

- Propiedad del archivo: CYPE Ingenieros S.A.
- Formato: FIEBDC-3/2016
- Programa: Generador de precios de la construcción. CYPE Ingenieros, S.A.
- Fecha: 03/04/2024
- Ámbito geográfico: Perú
- Divisa: PEN
- Costes indirectos: 3 %
- Gastos generales: 13 %
- Beneficio industrial: 6 %
- IVA: 18 %

## S Señalización y amoblamiento

### SG Griferías

#### SGL Para lavatorios

**SGL030** Ud Grifería electrónica para lavatorio, "PRESTO IBÉRICA".
Grifería electrónica Tecnología Smart-tap System "PRESTO IBÉRICA" formada por grifo electrónico con accionamiento de la descarga por pulsación en pantalla táctil, para lavatorio, sin control remoto, serie Smart-tap, modelo Lavatorio 99900 "PRESTO IBÉRICA", con módulo hidráulico compuesto de válvula mezcladora, cartucho cerámico, montura cerámica y rociador de la ducha (no incluido en este precio), y módulo electrónico con pantalla para control de funcionamiento, fijación rápida y medidor de agua de chorro único, para grifería electrónica, serie Smart-tap, modelo 99910 "PRESTO IBÉRICA", con emisor de impulsos. Incluso elementos de conexión.
Incluye: Replanteo. Colocación. Conexionado. Comprobación de su correcto funcionamiento.
Criterio de medición de proyecto: Número de unidades previstas, según documentación gráfica de Proyecto.
Criterio de medición de obra: Se medirá el número de unidades realmente colocadas según especificaciones de Proyecto.

| Código | Ud | Descripción | Rendimiento | Precio | Importe |
|---|---|---|---|---|---|
| mt31gip020a | Ud | Grifo electrónico con accionamiento de la descarga por pulsación en pantalla táctil, para lavatorio, sin control remoto, serie Smart-tap, modelo Lavatorio 99900 "PRESTO IBÉRICA", con módulo hidráulico compuesto de válvula mezcladora, cartucho cerámico, montura cerámica y rociador de la ducha (no incluido en este precio), y módulo electrónico con pantalla para control de funcionamiento, fijación rápida; incluso elementos de conexión. (material) | 1 | 7345.39 | 7345.390 |
| mt37pib020a | Ud | Medidor de agua de chorro único, para grifería electrónica, serie Smart-tap, modelo 99910 "PRESTO IBÉRICA", con emisor de impulsos. (material) | 1 | 209.32 | 209.320 |
| mt37www010 | Ud | Material auxiliar para instalaciones sanitarias. (material) | 1 | 5.16 | 5.160 |
| mo008 | h | Operario plomero. (mano de obra) | 1.397 | 32.15 | 44.914 |
| % | % | Herramientas | 2 % | 7604.784 | 152.096 |
|  |  | Costes directos |  |  | 7756.880 |
