# Colgador para baño. Fijación al perfil decorativo

- Propiedad del archivo: CYPE Ingenieros S.A.
- Formato: FIEBDC-3/2016
- Programa: Generador de precios de la construcción. CYPE Ingenieros, S.A.
- Fecha: 03/04/2024
- Ámbito geográfico: Perú
- Divisa: PEN
- Costes indirectos: 3 %
- Gastos generales: 13 %
- Beneficio industrial: 6 %
- IVA: 18 %

## S Señalización y amoblamiento

### SM Baños

#### SMA Accesorios

**SMA051** Ud Colgador para baño. Fijación al perfil decorativo.
Colgador para baño, doble, sobre soporte de vidrio color blanco. Fijación al perfil decorativo.
Criterio de valoración económica: El precio no incluye el perfil decorativo.
Incluye: Replanteo. Colocación.
Criterio de medición de proyecto: Número de unidades previstas, según documentación gráfica de Proyecto.
Criterio de medición de obra: Se medirá el número de unidades realmente colocadas según especificaciones de Proyecto.

| Código | Ud | Descripción | Rendimiento | Precio | Importe |
|---|---|---|---|---|---|
| mt31sch090cc | Ud | Colgador para baño, doble, sobre soporte de vidrio color blanco, para colgar del perfil decorativo. (material) | 1 | 1573.07 | 1573.070 |
| mo107 | h | Oficial plomero. (mano de obra) | 0.14 | 21.68 | 3.035 |
| % | % | Herramientas | 2 % | 1576.105 | 31.522 |
|  |  | Costes directos |  |  | 1607.627 |
