# Tablero de gres porcelánico

- Propiedad del archivo: CYPE Ingenieros S.A.
- Formato: FIEBDC-3/2016
- Programa: Generador de precios de la construcción. CYPE Ingenieros, S.A.
- Fecha: 25/10/2024
- Ámbito geográfico: Perú
- Divisa: PEN
- Costes indirectos: 3 %
- Gastos generales: 13 %
- Beneficio industrial: 6 %
- IVA: 18 %

## S Señalización y amoblamiento

### SN Tableros

#### SNG Cerámicas

**SNG010** Ud Tablero de gres porcelánico.
Tablero de gres porcelánico, de 10 mm de espesor, 350 cm de longitud y 60 cm de anchura, canto con faldón frontal a inglete de 3 cm de ancho, y formación de 1 hueco. Incluso replanteo; soportes y anclajes de acero galvanizado; resolución de esquinas, ángulos, cantos y remates; uniones entre piezas y encuentros con paramentos, sellados con silicona; nivelado y acuñado; eliminación de restos y limpieza.
Incluye: Replanteo y trazado del tablero. Colocación y fijación de los soportes y anclajes. Colocación, ajuste y fijación de las piezas que componen el tablero. Fijación del faldón a el tablero.
Criterio de medición de proyecto: Número de unidades previstas, según documentación gráfica de Proyecto. No se han duplicado esquinas en el metrado de la longitud del tablero.
Criterio de medición de obra: Se medirá el número de unidades realmente ejecutadas según especificaciones de Proyecto.

| Código | Ud | Descripción | Rendimiento | Precio | Importe |
|---|---|---|---|---|---|
| mt19egl030a | m² | Tablero de gres porcelánico, de 10 mm de espesor. (material) | 2.315 | 318.12 | 736.448 |
| mt19ewa030sec | m | Formación de canto con faldón frontal colocado a inglete de 3 cm, en tablero cerámica, sin incluir el precio del faldón. (material) | 4.7 | 55.25 | 259.675 |
| mt19ewa010o | Ud | Formación de hueco, en tablero de gres porcelánico. (material) | 1 | 121.57 | 121.570 |
| mt19ewa020 | Ud | Material auxiliar para anclaje de tablero. (material) | 3.5 | 39.04 | 136.640 |
| mt19egl035 | l | Fragua para uso interior, de color a elegir, de alta elasticidad y consistencia tras el endurecimiento, para aplicar como adhesivo de fijación y rejuntado de elementos de gres porcelánico. (material) | 0.047 | 53.58 | 2.518 |
| mo011 | h | Operario de montaje. (mano de obra) | 6.451 | 32.35 | 208.690 |
| mo080 | h | Oficial de montaje. (mano de obra) | 6.717 | 21.86 | 146.834 |
| % | % | Herramientas | 2 % | 1612.375 | 32.248 |
|  |  | Costes directos |  |  | 1644.623 |

Residuos:
- colocación: mt19egl030a Tablero de gres porcelánico, de 10 mm de espesor; factor de residuo 0.0145528

## Recursos

**mt19egl030a** m² Tablero de gres porcelánico, de 10 mm de espesor
Datos técnicos: Coste energético 293.592 MJ; Emisión de CO2 14.368 kg; Código LER 17 01 03; Masa del elemento 25 kg; Volumen 0.02 m3
Residuos:
- embalaje: re150101 Envases de papel y cartón. (componente de residuo); rendimiento 0.211 kg; Código LER 15 01 01; Masa del elemento 1 kg; Volumen 0.001333 m3
- embalaje: re170201 Madera. (componente de residuo); rendimiento 0.033 kg; Código LER 17 02 01; Masa del elemento 1 kg; Volumen 0.000909 m3
