# Taquilla de tablero aglomerado

- Propiedad del archivo: CYPE Ingenieros S.A.
- Formato: FIEBDC-3/2016
- Programa: Generador de precios de la construcción. CYPE Ingenieros, S.A.
- Fecha: 25/10/2024
- Ámbito geográfico: Perú
- Divisa: PEN
- Costes indirectos: 3 %
- Gastos generales: 13 %
- Beneficio industrial: 6 %
- IVA: 18 %

## S Señalización y amoblamiento

### SV Vestidores

#### SVT Taquillas

**SVT010** Ud Taquilla de tablero aglomerado.
Taquilla modular para vestidor, de 300 mm de anchura, 500 mm de profundidad y 1800 mm de altura, de tablero aglomerado hidrófugo, acabado con revestimiento de melamina formada por dos puertas de 900 mm de altura, laterales, estantes, techo, división y suelo de 16 mm de espesor, y fondo perforado para ventilación de 4 mm de espesor. Incluso elementos de fijación, patas regulables de PVC, cerraduras de resbalón, llaves, placas de numeración, bisagras antivandálicas de acero inoxidable y barras para colgar de aluminio con colgadores antideslizantes de ABS. Totalmente montada.
Incluye: Replanteo. Colocación, nivelación y fijación de la taquilla.
Criterio de medición de proyecto: Número de unidades previstas, según documentación gráfica de Proyecto.
Criterio de medición de obra: Se medirá el número de unidades realmente colocadas según especificaciones de Proyecto.

| Código | Ud | Descripción | Rendimiento | Precio | Importe |
|---|---|---|---|---|---|
| mt45tvg010a | Ud | Taquilla modular para vestidor, de 300 mm de anchura, 500 mm de profundidad y 1800 mm de altura, de tablero aglomerado hidrófugo, acabado con revestimiento de melamina formada por dos puertas de 900 mm de altura, laterales, estantes, techo, división y suelo de 16 mm de espesor, y fondo perforado para ventilación de 4 mm de espesor, incluso patas regulables de PVC, cerraduras de resbalón, llaves, placas de numeración, bisagras antivandálicas de acero inoxidable y barras para colgar de aluminio con colgadores antideslizantes de ABS. (material) | 1 | 515.6 | 515.600 |
| mo011 | h | Operario de montaje. (mano de obra) | 0.279 | 32.35 | 9.026 |
| mo080 | h | Oficial de montaje. (mano de obra) | 0.279 | 21.86 | 6.099 |
| % | % | Herramientas | 2 % | 530.725 | 10.615 |
|  |  | Costes directos |  |  | 541.340 |

## Recursos

**mt45tvg010a** Ud Taquilla modular para vestidor
Datos técnicos: Coste energético 360.146 MJ; Emisión de CO2 10.523 kg
Residuos:
- embalaje: re150101 Envases de papel y cartón. (componente de residuo); rendimiento 0.508 kg; Código LER 15 01 01; Masa del elemento 1 kg; Volumen 0.001333 m3
