# Agrupación de buzones

- Propiedad del archivo: CYPE Ingenieros S.A.
- Formato: FIEBDC-3/2016
- Programa: Generador de precios de la construcción. CYPE Ingenieros, S.A.
- Fecha: 25/10/2024
- Ámbito geográfico: Perú
- Divisa: PEN
- Costes indirectos: 3 %
- Gastos generales: 13 %
- Beneficio industrial: 6 %
- IVA: 18 %

## S Señalización y amoblamiento

### SZ Zonas comunes

#### SZB Vestíbulos

**SZB010** Ud Agrupación de buzones.
Agrupación de buzones dispuestos en el interior, encastrados en paramento vertical con tapacantos perimetral, formada por 4 buzones en total, siendo cada uno de ellos un buzón interior metálico, tipo horizontal con apertura lateral, de 245x250x124 mm, cuerpo de plancha de acero color negro y puerta de plancha de acero color negro, agrupados en 2 filas y 2 columnas. Incluso tornillería de fijación y de unión, tarjetero, cerradura y llaves.
Incluye: Replanteo mediante plantilla. Fijación en paramento mediante elementos de anclaje. Colocación de buzones y complementos. Sellado de juntas.
Criterio de medición de proyecto: Número de unidades previstas, según documentación gráfica de Proyecto.
Criterio de medición de obra: Se medirá el número de unidades realmente colocadas según especificaciones de Proyecto.

| Código | Ud | Descripción | Rendimiento | Precio | Importe |
|---|---|---|---|---|---|
| mt45btv080m | Ud | Buzón interior metálico, tipo horizontal con apertura lateral, de 245x250x124 mm, cuerpo de plancha de acero color negro y puerta de plancha de acero color negro, con tornillería de fijación y de unión, tarjetero, cerradura y llaves. (material) | 4 | 58.95 | 235.800 |
| mt45btv006a | m | Tapacantos de aluminio, acabado natural, para agrupación de buzones. (material) | 1.476 | 100.03 | 147.644 |
| mo011 | h | Operario de montaje. (mano de obra) | 0.526 | 32.35 | 17.016 |
| mo080 | h | Oficial de montaje. (mano de obra) | 0.526 | 21.86 | 11.498 |
| % | % | Herramientas | 2 % | 411.958 | 8.239 |
|  |  | Costes directos |  |  | 420.197 |

## Recursos

**mt45btv080m** Ud Buzón interior metálico
Datos técnicos: Coste energético 0.017 MJ; Emisión de CO2 0.027 kg
Residuos:
- embalaje: re150101 Envases de papel y cartón. (componente de residuo); rendimiento 0.032 kg; Código LER 15 01 01; Masa del elemento 1 kg; Volumen 0.001333 m3
