# Base elástica geodrenante para césped sintético

- Propiedad del archivo: CYPE Ingenieros S.A.
- Formato: FIEBDC-3/2016
- Programa: Generador de precios de la construcción. CYPE Ingenieros, S.A.
- Fecha: 03/04/2024
- Ámbito geográfico: Perú
- Divisa: PEN
- Costes indirectos: 3 %
- Gastos generales: 13 %
- Beneficio industrial: 6 %
- IVA: 18 %

## U Urbanización interior del terreno

### UD Pistas deportivas

#### UDB Pisos de césped sintético

**UDB020** m² Base elástica geodrenante para césped sintético.
Base elástica geodrenante, compuesta de geomembrana para drenaje, de 7 mm de espesor, formada por dos láminas geotextiles de filtración y alma drenante de monofilamentos de polipropileno extruido de alta resistencia, colocada sobre lámina impermeabilizante de polietileno, dispuesta directamente sobre la superficie base de arena fina compactada.
Criterio de valoración económica: El precio no incluye la superficie base.
Incluye: Replanteo. Colocación de la capa separadora impermeable. Colocación de la capa drenante. Realización de entregas al sistema de recogida de aguas.
Criterio de medición de proyecto: Superficie medida según documentación gráfica de Proyecto.
Criterio de medición de obra: Se medirá la superficie realmente ejecutada según especificaciones de Proyecto.

| Código | Ud | Descripción | Rendimiento | Precio | Importe |
|---|---|---|---|---|---|
| mt15rev060a | m² | Lámina impermeabilizante de polietileno. (material) | 1.05 | 4.58 | 4.809 |
| mt15rev030a | m² | Geomembrana para drenaje, de 7 mm de espesor, formada por dos láminas geotextiles de filtración y alma drenante de monofilamentos de polipropileno extruido de alta resistencia, suministrada en rollos de 3,8 m de anchura y 70 m de longitud. (material) | 1.05 | 79.43 | 83.402 |
| mo041 | h | Operario de construcción de obra civil. (mano de obra) | 0.021 | 31.29 | 0.657 |
| mo087 | h | Oficial de construcción de obra civil. (mano de obra) | 0.021 | 21.72 | 0.456 |
| % | % | Herramientas | 2 % | 89.324 | 1.786 |
|  |  | Costes directos |  |  | 91.110 |

Residuos:
- colocación: mt15rev060a Lámina impermeabilizante de polietileno; factor de residuo 0.06
- colocación: mt15rev030a; factor de residuo 0.035

## Recursos

**mt15rev060a** m² Lámina impermeabilizante de polietileno
Datos técnicos: Coste energético 50.289 MJ; Emisión de CO2 1.816 kg; Código LER 17 06 04; Masa del elemento 0.35 kg; Volumen 0.000583 m3
Residuos:
- embalaje: re170203 Plástico. (componente de residuo); rendimiento 0.024 kg; Código LER 17 02 03; Masa del elemento 1 kg; Volumen 0.001667 m3

**mt15rev030a** m² Geomembrana para drenaje
Datos técnicos: Coste energético 70.722 MJ; Emisión de CO2 3.511 kg; Código LER 17 02 03; Masa del elemento 0.66 kg; Volumen 0.0011 m3
Residuos:
- embalaje: re170203 Plástico; rendimiento 0.07 kg
