# Amoblamiento

- Propiedad del archivo: CYPE Ingenieros S.A.
- Formato: FIEBDC-3/2016
- Programa: Generador de precios de la construcción. CYPE Ingenieros, S.A.
- Fecha: 03/04/2024
- Ámbito geográfico: Perú
- Divisa: PEN
- Costes indirectos: 3 %
- Gastos generales: 13 %
- Beneficio industrial: 6 %
- IVA: 18 %

## U Urbanización interior del terreno

### UD Pistas deportivas

#### UDE Equipamientos

**UDE010** Ud Amoblamiento.
Natatorios para pista de tenis, formado por red de nylon reforzado, postes de apoyo y accesorios reglamentarios, según normativa federativa, con anclajes de suelo para postes de tubo de aluminio de 93 mm de diámetro y 420 mm de longitud, con tapa, recibidos en dado de concreto f'c=210 kg/cm² (21 MPa), no expuesto a ciclos de congelamiento y deshielo, exposición a sulfatos insignificante, sin requerimiento de permeabilidad, no expuesto a cloruros, tamaño máximo del agregado 19 mm, consistencia blanda de 50x50x40 cm.
Incluye: Replanteo. Preparación de los anclajes. Colocación del amoblamiento.
Criterio de medición de proyecto: Número de unidades previstas, según documentación gráfica de Proyecto.
Criterio de medición de obra: Se medirá el número de unidades realmente ejecutadas según especificaciones de Proyecto.

| Código | Ud | Descripción | Rendimiento | Precio | Importe |
|---|---|---|---|---|---|
| mt10hmf055akb | m³ | Concreto simple f'c=210 kg/cm² (21 MPa), no expuesto a ciclos de congelamiento y deshielo, exposición a sulfatos insignificante, sin requerimiento de permeabilidad, no expuesto a cloruros, tamaño máximo del agregado 19 mm, consistencia blanda, premezclado en planta, según el Reglamento Nacional de Edificaciones NTE E.060. (material) | 0.3 | 246.36 | 73.908 |
| mt47ede011a | Ud | Vaina de aluminio para anclaje en suelo de poste de tenis, en tubo de 93 mm de diámetro y 420 mm de longitud, con tapa. (material) | 2 | 152.77 | 305.540 |
| mt47ede010a | Ud | Natatorios para pista de tenis, compuesto de red de nylon reforzado, postes de apoyo y accesorios reglamentarios, según normativa federativa. (material) | 1 | 3055.33 | 3055.330 |
| mo041 | h | Operario de construcción de obra civil. (mano de obra) | 5.423 | 31.29 | 169.686 |
| mo087 | h | Oficial de construcción de obra civil. (mano de obra) | 5.423 | 21.72 | 117.788 |
| % | % | Herramientas | 2 % | 3722.252 | 74.445 |
|  |  | Costes directos |  |  | 3796.697 |

Residuos:
- colocación: mt10hmf055akb; factor de residuo 0.0016

## Recursos

**mt10hmf055akb** m³ Concreto simple f'c=210 kg/cm² (21 MPa)
Datos técnicos: Coste energético 1840.000 MJ; Emisión de CO2 230.000 kg; Código LER 17 01 01; Masa del elemento 2300 kg; Volumen 1.533333 m3
