# Tanque para aprovechamiento de aguas pluviales. Instalación en el exterior

- Propiedad del archivo: CYPE Ingenieros S.A.
- Formato: FIEBDC-3/2016
- Programa: Generador de precios de la construcción. CYPE Ingenieros, S.A.
- Fecha: 03/04/2024
- Ámbito geográfico: Perú
- Divisa: PEN
- Costes indirectos: 3 %
- Gastos generales: 13 %
- Beneficio industrial: 6 %
- IVA: 18 %

## U Urbanización interior del terreno

### UG Acumulación y gestión de aguas pluviales

#### UGD Tanques

**UGD020** Ud Tanque para aprovechamiento de aguas pluviales. Instalación en el exterior.
Tanque para aprovechamiento de aguas pluviales, de polietileno de alta densidad, de 420 l, color marrón acabado imitación madera, de 780 mm de diámetro y 1050 mm de altura, con dos conexiones roscadas de 3/4", grifo de latón acabado dorado con rosca macho de 3/4" y racor de conexión a manguera, tapón de 3/4" y elementos de fijación. Instalación en el exterior.
Criterio de valoración económica: El precio no incluye el filtro.
Incluye: Replanteo. Fijación y conexionado.
Criterio de medición de proyecto: Número de unidades previstas, según documentación gráfica de Proyecto.
Criterio de medición de obra: Se medirá el número de unidades realmente ejecutadas según especificaciones de Proyecto.

| Código | Ud | Descripción | Rendimiento | Precio | Importe |
|---|---|---|---|---|---|
| mt37dpb300b | Ud | Tanque para aprovechamiento de aguas pluviales, de polietileno de alta densidad, de 420 l, color marrón acabado imitación madera, de 780 mm de diámetro y 1050 mm de altura, con dos conexiones roscadas de 3/4", grifo de latón acabado dorado con rosca macho de 3/4" y racor de conexión a manguera, tapón de 3/4" y elementos de fijación. (material) | 1 | 890.69 | 890.690 |
| mo008 | h | Operario plomero. (mano de obra) | 0.589 | 32.15 | 18.936 |
| mo107 | h | Oficial plomero. (mano de obra) | 0.589 | 21.68 | 12.770 |
| % | % | Herramientas | 2 % | 922.396 | 18.448 |
|  |  | Costes directos |  |  | 940.844 |

## Recursos

**mt37dpb300b** Ud Tanque para aprovechamiento de aguas pluviales
Datos técnicos: Coste energético 1918.606 MJ; Emisión de CO2 68.113 kg
Residuos:
- embalaje: re150101 Envases de papel y cartón. (componente de residuo); rendimiento 0.086 kg; Código LER 15 01 01; Masa del elemento 1 kg; Volumen 0.001333 m3
