# Laboreo del terreno

- Propiedad del archivo: CYPE Ingenieros S.A.
- Formato: FIEBDC-3/2016
- Programa: Generador de precios de la construcción. CYPE Ingenieros, S.A.
- Fecha: 03/04/2024
- Ámbito geográfico: Perú
- Divisa: PEN
- Costes indirectos: 3 %
- Gastos generales: 13 %
- Beneficio industrial: 6 %
- IVA: 18 %

## U Urbanización interior del terreno

### UJ Jardinería

#### UJA Acondicionamiento del terreno

**UJA040** m² Laboreo del terreno.
Rastrillado del terreno suelto, para dar el perfil de acabado, con medios manuales, mediante rastrillo.
Incluye: Laboreo del terreno. Señalización y protección del terreno.
Criterio de medición de proyecto: Superficie medida en proyección horizontal, según documentación gráfica de Proyecto.
Criterio de medición de obra: Se medirá, en proyección horizontal, la superficie realmente ejecutada según especificaciones de Proyecto.

| Código | Ud | Descripción | Rendimiento | Precio | Importe |
|---|---|---|---|---|---|
| mo086 | h | Oficial jardinero. (mano de obra) | 0.055 | 21.72 | 1.195 |
| % | % | Herramientas | 2 % | 1.195 | 0.024 |
|  |  | Costes directos |  |  | 1.219 |
