# Siembra de árbol

- Propiedad del archivo: CYPE Ingenieros S.A.
- Formato: FIEBDC-3/2016
- Programa: Generador de precios de la construcción. CYPE Ingenieros, S.A.
- Fecha: 03/04/2024
- Ámbito geográfico: Perú
- Divisa: PEN
- Costes indirectos: 3 %
- Gastos generales: 13 %
- Beneficio industrial: 6 %
- IVA: 18 %

## U Urbanización interior del terreno

### UJ Jardinería

#### UJP Suministro y siembra de plantas

**UJP010** Ud Siembra de árbol.
Siembra de Olivo (Olea europaea), de 60 a 80 cm de diámetro, en hoyo de 110x110x70 cm realizado con medios mecánicos; suministro con cepellón. Incluso tierra vegetal cribada y substratos vegetales fertilizados.
Incluye: Laboreo y preparación del terreno con medios mecánicos. Abonado del terreno. Siembra. Colocación de tutor. Primer riego.
Criterio de medición de proyecto: Número de unidades previstas, según documentación gráfica de Proyecto.
Criterio de medición de obra: Se medirá el número de unidades realmente ejecutadas según especificaciones de Proyecto.

| Código | Ud | Descripción | Rendimiento | Precio | Importe |
|---|---|---|---|---|---|
| mt48eol010a | Ud | Olivo (Olea europaea), de 60 a 80 cm de diámetro; suministro con cepellón. (material) | 1 | 1051.99 | 1051.990 |
| mt48tie030a | m³ | Tierra vegetal cribada, suministrada a granel. (material) | 0.25 | 73.77 | 18.443 |
| mt48tie020 | kg | Abono mineral complejo NPK 15-15-15. (material) | 30 | 2.57 | 77.100 |
| mt08aaa010a | m³ | Agua. (material) | 0.1 | 4.66 | 0.466 |
| mq01exn020a | h | Retroexcavadora hidráulica sobre neumáticos, de 105 kW. (maquinaria) | 1.159 | 156.46 | 181.337 |
| mq04dua020b | h | Dumper de descarga frontal de 2 t de carga útil. (maquinaria) | 0.116 | 31.29 | 3.630 |
| mq04cag010b | h | Camión con grúa de hasta 10 t. (maquinaria) | 0.58 | 189.03 | 109.637 |
| mo040 | h | Operario jardinero. (mano de obra) | 2.731 | 31.29 | 85.453 |
| mo115 | h | Peón jardinero. (mano de obra) | 4.097 | 20.92 | 85.709 |
| % | % | Herramientas | 2 % | 1613.765 | 32.275 |
|  |  | Costes directos |  |  | 1646.040 |

Residuos:
- colocación: mt48tie030a Tierra vegetal cribada, suministrada a granel; factor de residuo 0.003
- colocación: mt48tie020 Abono mineral complejo NPK 15-15-15; factor de residuo 0.055

## Recursos

**mt48tie030a** m³ Tierra vegetal cribada, suministrada a granel
Datos técnicos: Coste energético 151.700 MJ; Emisión de CO2 8.200 kg; Código LER 17 05 04; Masa del elemento 2050 kg; Volumen 1.28125 m3

**mt48tie020** kg Abono mineral complejo NPK 15-15-15
Datos técnicos: Coste energético 30.291 MJ; Emisión de CO2 3.674 kg; Código LER 06 10 99; Masa del elemento 1 kg; Volumen 0.001111 m3
Residuos:
- embalaje: re170203 Plástico. (componente de residuo); rendimiento 0.003 kg; Código LER 17 02 03; Masa del elemento 1 kg; Volumen 0.001667 m3

**mt08aaa010a** m³ Agua
Datos técnicos: Coste energético 60.000 MJ; Emisión de CO2 30.000 kg
