# Banco de madera

- Propiedad del archivo: CYPE Ingenieros S.A.
- Formato: FIEBDC-3/2016
- Programa: Generador de precios de la construcción. CYPE Ingenieros, S.A.
- Fecha: 03/04/2024
- Ámbito geográfico: Perú
- Divisa: PEN
- Costes indirectos: 3 %
- Gastos generales: 13 %
- Beneficio industrial: 6 %
- IVA: 18 %

## U Urbanización interior del terreno

### UM Mobiliario urbano

#### UMB Bancos y mesas

**UMB020** Ud Banco de madera.
Banco con respaldo, de tablillas de madera tropical de 2,5x2,5 cm, doble, de 400 cm de longitud, pintado y barnizado, con soportes de pasamanos y tornillos y pasadores de acero cadmiado, fijado con tarugos de expansión de acero, tornillos especiales y pasta química a una base de concreto f'c=210 kg/cm² (21 MPa), no expuesto a ciclos de congelamiento y deshielo, exposición a sulfatos insignificante, sin requerimiento de permeabilidad, no expuesto a cloruros, tamaño máximo del agregado 20 mm, consistencia plástica. Incluso excavación y vaciado de la base de apoyo. Totalmente montado.
Incluye: Replanteo de alineaciones y niveles. Excavación. Ejecución de la base de concreto. Colocación y fijación de las piezas.
Criterio de medición de proyecto: Número de unidades previstas, según documentación gráfica de Proyecto.
Criterio de medición de obra: Se medirá el número de unidades realmente ejecutadas según especificaciones de Proyecto.

| Código | Ud | Descripción | Rendimiento | Precio | Importe |
|---|---|---|---|---|---|
| mt52mug060p | Ud | Banco con respaldo, de tablillas de madera tropical de 2,5x2,5 cm, doble, de 400 cm de longitud, pintado y barnizado, con soportes de pasamanos y tornillos y pasadores de acero cadmiado. (material) | 1 | 2050.75 | 2050.750 |
| mt52mug200a | Ud | Repercusión, en la colocación de banco, de elementos de fijación sobre concreto: tarugos de expansión de acero, tornillos especiales y pasta química. (material) | 1 | 21.54 | 21.540 |
| mt10hmf055akc | m³ | Concreto simple f'c=210 kg/cm² (21 MPa), no expuesto a ciclos de congelamiento y deshielo, exposición a sulfatos insignificante, sin requerimiento de permeabilidad, no expuesto a cloruros, tamaño máximo del agregado 19 mm, consistencia plástica, premezclado en planta, según el Reglamento Nacional de Edificaciones NTE E.060. (material) | 0.2 | 234.04 | 46.808 |
| mo041 | h | Operario de construcción de obra civil. (mano de obra) | 0.569 | 31.29 | 17.804 |
| mo087 | h | Oficial de construcción de obra civil. (mano de obra) | 1.138 | 21.72 | 24.717 |
| % | % | Herramientas | 2 % | 2161.619 | 43.232 |
|  |  | Costes directos |  |  | 2204.851 |

Residuos:
- colocación: mt10hmf055akc; factor de residuo 0.0016

## Recursos

**mt10hmf055akc** m³ Concreto simple f'c=210 kg/cm² (21 MPa)
Datos técnicos: Coste energético 1840.000 MJ; Emisión de CO2 230.000 kg; Código LER 17 01 01; Masa del elemento 2300 kg; Volumen 1.533333 m3
