# Banco de madera

- Propiedad del archivo: CYPE Ingenieros S.A.
- Formato: FIEBDC-3/2016
- Programa: Generador de precios de la construcción. CYPE Ingenieros, S.A.
- Fecha: 03/04/2024
- Ámbito geográfico: Perú
- Divisa: PEN
- Costes indirectos: 3 %
- Gastos generales: 13 %
- Beneficio industrial: 6 %
- IVA: 18 %

## U Urbanización interior del terreno

### UM Mobiliario urbano

#### UMB Bancos y mesas

**UMB020** Ud Banco de madera.
Banco con respaldo de madera, de tablas de madera tropical, de 300 cm de longitud, pintado y barnizado, con soportes de fundición de aluminio, fijado con tarugos y tornillos de acero a una superficie soporte (no incluida en este precio). Totalmente montado.
Incluye: Replanteo de alineaciones y niveles. Colocación y fijación de las piezas.
Criterio de medición de proyecto: Número de unidades previstas, según documentación gráfica de Proyecto.
Criterio de medición de obra: Se medirá el número de unidades realmente ejecutadas según especificaciones de Proyecto.

| Código | Ud | Descripción | Rendimiento | Precio | Importe |
|---|---|---|---|---|---|
| mt52mug070d | Ud | Banco con respaldo de madera, de tablas de madera tropical, de 300 cm de longitud, pintado y barnizado, con soportes de fundición de aluminio. (material) | 1 | 3596.32 | 3596.320 |
| mt52mug200b | Ud | Repercusión, en la colocación de banco, de elementos de fijación sobre superficie soporte: tarugos y tornillos de acero. (material) | 1 | 14.57 | 14.570 |
| mo041 | h | Operario de construcción de obra civil. (mano de obra) | 0.569 | 31.29 | 17.804 |
| mo087 | h | Oficial de construcción de obra civil. (mano de obra) | 0.569 | 21.72 | 12.359 |
| % | % | Herramientas | 2 % | 3641.053 | 72.821 |
|  |  | Costes directos |  |  | 3713.874 |
