# Papelera metálica

- Propiedad del archivo: CYPE Ingenieros S.A.
- Formato: FIEBDC-3/2016
- Programa: Generador de precios de la construcción. CYPE Ingenieros, S.A.
- Fecha: 25/10/2024
- Ámbito geográfico: Perú
- Divisa: PEN
- Costes indirectos: 3 %
- Gastos generales: 13 %
- Beneficio industrial: 6 %
- IVA: 18 %

## U Urbanización interior del terreno

### UM Mobiliario urbano

#### UME Papeleras

**UME010** Ud Papelera metálica.
Papelera de acero electrocincado, con soporte vertical, de tipo basculante con llave, acceso circular, de 60 litros de capacidad, de plancha perforada de 1 mm de espesor pintada con pintura de poliéster color, dimensiones totales 785x380x360, con tarugos y tornillos de acero a una superficie soporte (no incluida en este precio).
Incluye: Replanteo de alineaciones y niveles. Colocación y fijación de las piezas.
Criterio de medición de proyecto: Número de unidades previstas, según documentación gráfica de Proyecto.
Criterio de medición de obra: Se medirá el número de unidades realmente ejecutadas según especificaciones de Proyecto.

| Código | Ud | Descripción | Rendimiento | Precio | Importe |
|---|---|---|---|---|---|
| mt52mug400i | Ud | Papelera de acero electrocincado, con soporte vertical, de tipo basculante con llave, acceso circular, de 60 litros de capacidad, de plancha perforada de 1 mm de espesor pintada con pintura de poliéster color, dimensiones totales 785x380x360. (material) | 1 | 742.87 | 742.870 |
| mt52mug200e | Ud | Repercusión, en la colocación de papelera, de elementos de fijación sobre superficie soporte: tarugos y tornillos de acero. (material) | 1 | 14.61 | 14.610 |
| mo041 | h | Operario de construcción de obra civil. (mano de obra) | 0.356 | 31.48 | 11.207 |
| mo087 | h | Oficial de construcción de obra civil. (mano de obra) | 0.356 | 21.86 | 7.782 |
| % | % | Herramientas | 2 % | 776.469 | 15.529 |
|  |  | Costes directos |  |  | 791.998 |
