# Bolardo fijo de concreto prefabricado

- Propiedad del archivo: CYPE Ingenieros S.A.
- Formato: FIEBDC-3/2016
- Programa: Generador de precios de la construcción. CYPE Ingenieros, S.A.
- Fecha: 25/10/2024
- Ámbito geográfico: Perú
- Divisa: PEN
- Costes indirectos: 3 %
- Gastos generales: 13 %
- Beneficio industrial: 6 %
- IVA: 18 %

## U Urbanización interior del terreno

### UM Mobiliario urbano

#### UMH Hitos y bolardos

**UMH015** Ud Bolardo fijo de concreto prefabricado.
Bolardo de concreto prefabricado de forma esférica, de 300 mm de diámetro y 450 mm de altura, con base empotrable, color gris, fijado con tarugos y tornillos de acero a una superficie soporte (no incluida en este precio). Totalmente montado.
Incluye: Replanteo de alineaciones y niveles. Colocación y fijación de las piezas.
Criterio de medición de proyecto: Número de unidades previstas, según documentación gráfica de Proyecto.
Criterio de medición de obra: Se medirá el número de unidades realmente ejecutadas según especificaciones de Proyecto.

| Código | Ud | Descripción | Rendimiento | Precio | Importe |
|---|---|---|---|---|---|
| mt52mug015a | Ud | Bolardo de concreto prefabricado de forma esférica, de 300 mm de diámetro y 450 mm de altura, con base empotrable, color gris. (material) | 1 | 722.75 | 722.750 |
| mt52mug200h | Ud | Repercusión, en la colocación de bolardo, de elementos de fijación sobre superficie soporte: tarugos y tornillos de acero. (material) | 1 | 14.61 | 14.610 |
| mo041 | h | Operario de construcción de obra civil. (mano de obra) | 0.569 | 31.48 | 17.912 |
| mo087 | h | Oficial de construcción de obra civil. (mano de obra) | 0.284 | 21.86 | 6.208 |
| % | % | Herramientas | 2 % | 761.480 | 15.230 |
|  |  | Costes directos |  |  | 776.710 |

## Recursos

**mt52mug015a** Ud Bolardo de concreto prefabricado de forma esférica
Datos técnicos: Coste energético 52.731 MJ; Emisión de CO2 8.015 kg
Residuos:
- embalaje: re150101 Envases de papel y cartón. (componente de residuo); rendimiento 1.4 kg; Código LER 15 01 01; Masa del elemento 1 kg; Volumen 0.001333 m3
