# Electrobomba para piscina

- Propiedad del archivo: CYPE Ingenieros S.A.
- Formato: FIEBDC-3/2016
- Programa: Generador de precios de la construcción. CYPE Ingenieros, S.A.
- Fecha: 03/04/2024
- Ámbito geográfico: Perú
- Divisa: PEN
- Costes indirectos: 3 %
- Gastos generales: 13 %
- Beneficio industrial: 6 %
- IVA: 18 %

## U Urbanización interior del terreno

### UP Piscinas

#### UPD Equipos de depuración

**UPD020** Ud Electrobomba para piscina.
Electrobomba autoaspirante de polipropileno reforzado con fibra de vidrio, con una potencia de 0,76 kW, 3000 r.p.m., cierre mecánico de acero inoxidable AISI 316, motor asíncrono, protección IP55, aislamiento clase F, para alimentación trifásica a 230/400 V y 50 Hz de frecuencia, caudal máximo 16 m³/h para una presión de 10 m.c.a. y nivel de presión sonora 69 dBA. Incluso prefiltro.
Incluye: Colocación. Conexionado y comprobación de su correcto funcionamiento.
Criterio de medición de proyecto: Número de unidades previstas, según documentación gráfica de Proyecto.
Criterio de medición de obra: Se medirá el número de unidades realmente ejecutadas según especificaciones de Proyecto.

| Código | Ud | Descripción | Rendimiento | Precio | Importe |
|---|---|---|---|---|---|
| mt47ped100rc | Ud | Electrobomba autoaspirante de polipropileno reforzado con fibra de vidrio, con una potencia de 0,76 kW, 3000 r.p.m., cierre mecánico de acero inoxidable AISI 316, motor asíncrono, protección IP55, aislamiento clase F, para alimentación trifásica a 230/400 V y 50 Hz de frecuencia, caudal máximo 16 m³/h para una presión de 10 m.c.a. y nivel de presión sonora 69 dBA, incluso prefiltro. (material) | 1 | 1757.59 | 1757.590 |
| mo008 | h | Operario plomero. (mano de obra) | 2.078 | 32.15 | 66.808 |
| mo107 | h | Oficial plomero. (mano de obra) | 2.078 | 21.68 | 45.051 |
| % | % | Herramientas | 2 % | 1869.449 | 37.389 |
|  |  | Costes directos |  |  | 1906.838 |

## Recursos

**mt47ped100rc** Ud Electrobomba autoaspirante de polipropileno reforzado con fibra de vidrio
Datos técnicos: Coste energético 1170.847 MJ; Emisión de CO2 46.856 kg
Residuos:
- embalaje: re150101 Envases de papel y cartón. (componente de residuo); rendimiento 1.579 kg; Código LER 15 01 01; Masa del elemento 1 kg; Volumen 0.001333 m3
