# Acometida a la red de riego

- Propiedad del archivo: CYPE Ingenieros S.A.
- Formato: FIEBDC-3/2016
- Programa: Generador de precios de la construcción. CYPE Ingenieros, S.A.
- Fecha: 25/10/2024
- Ámbito geográfico: Perú
- Divisa: PEN
- Costes indirectos: 3 %
- Gastos generales: 13 %
- Beneficio industrial: 6 %
- IVA: 18 %

## U Urbanización interior del terreno

### UR Riego

#### URA Acometidas

**URA010** Ud Acometida a la red de riego.
Acometida enterrada a la red de riego de 2 m de longitud, que une la red general de distribución de agua de riego de la empresa suministradora con la red de abastecimiento y distribución interior, formada por tubo de polietileno PE 40, de 20 mm de diámetro exterior, PN=10 atm y 2,8 mm de espesor, colocada sobre lecho de arena de 15 cm de espesor, en el fondo de la zanja previamente excavada, debidamente compactada y nivelada con pisón vibrante de guiado manual, relleno lateral compactando hasta los riñones y posterior relleno con la misma arena hasta 10 cm por encima de la generatriz superior de la tubería; collarín de toma en carga colocado sobre la red general de distribución que sirve de enlace entre la acometida y la red; llave de corte de 1/2" de diámetro con mando de cuadradillo colocada mediante unión roscada, situada fuera de los límites de la propiedad, alojada en caja de registro prefabricada de polipropileno de 30x30x30 cm, colocada sobre falso piso de concreto simple f'c=210 kg/cm² (21 MPa), no expuesto a ciclos de congelamiento y deshielo, exposición a sulfatos insignificante, sin requerimiento de permeabilidad, no expuesto a cloruros, tamaño máximo del agregado 20 mm, consistencia plástica de 15 cm de espesor. Incluso accesorios, y conexión a la red. Sin incluir la rotura y restauración del pavimento existente, la excavación ni el posterior relleno principal.
Incluye: Replanteo y trazado de la acometida, coordinado con el resto de instalaciones o elementos que puedan tener interferencias. Vaciado y compactación del concreto en formación de falso piso. Colocación de la caja de registro prefabricada. Vertido de la arena en el fondo de la zanja. Colocación de la tubería. Montaje de la llave de corte sobre la acometida. Colocación de la tapa. Ejecución del relleno envolvente. Empalme de la acometida con la red general del municipio. Comprobación de su correcto funcionamiento.
Criterio de medición de proyecto: Número de unidades previstas, según documentación gráfica de Proyecto.
Criterio de medición de obra: Se medirá el número de unidades realmente ejecutadas según especificaciones de Proyecto.

| Código | Ud | Descripción | Rendimiento | Precio | Importe |
|---|---|---|---|---|---|
| mt10hmf055akc | m³ | Concreto simple f'c=210 kg/cm² (21 MPa), no expuesto a ciclos de congelamiento y deshielo, exposición a sulfatos insignificante, sin requerimiento de permeabilidad, no expuesto a cloruros, tamaño máximo del agregado 19 mm, consistencia plástica, premezclado en planta, según el Reglamento Nacional de Edificaciones NTE E.060. (material) | 0.111 | 234.46 | 26.025 |
| mt11arp100a | Ud | Caja de registro de polipropileno, 30x30x30 cm. (material) | 1 | 185.3 | 185.300 |
| mt11arp050c | Ud | Tapa de PVC, para cajas de registro de plomería de 30x30 cm, con cierre hermético al paso de los olores mefíticos. (material) | 1 | 113.38 | 113.380 |
| mt01ara010a | m³ | Arena con granulometría de 0 a 5 mm de diámetro, limpia. (material) | 0.212 | 49.65 | 10.526 |
| mt37tpa009a | m | Acometida de polietileno PE 40, de 20 mm de diámetro exterior, PN=10 atm y 2,8 mm de espesor, incluso accesorios de conexión y piezas especiales. (material) | 2 | 4 | 8.000 |
| mt37sve030b | Ud | Válvula de esfera de latón niquelado para roscar de 1/2", con mando de cuadradillo. (material) | 1 | 27.33 | 27.330 |
| mt37www105a | Ud | Collarín de toma en carga de fundición dúctil con recubrimiento de resina epoxi, para tubos de polietileno o de PVC de 63 mm de diámetro exterior, con toma para conexión roscada de 3/4" de diámetro, PN=16 atm, con juntas elásticas de EPDM. (material) | 1 | 302.54 | 302.540 |
| mo041 | h | Operario de construcción de obra civil. (mano de obra) | 0.134 | 31.48 | 4.218 |
| mo087 | h | Oficial de construcción de obra civil. (mano de obra) | 0.134 | 21.86 | 2.929 |
| mo008 | h | Operario plomero. (mano de obra) | 4.556 | 32.35 | 147.387 |
| mo107 | h | Oficial plomero. (mano de obra) | 1.139 | 21.82 | 24.853 |
| % | % | Herramientas | 4 % | 852.488 | 34.100 |
|  |  | Costes directos |  |  | 886.588 |

Residuos:
- colocación: mt10hmf055akc; factor de residuo 0.0016
- colocación: mt01ara010a Arena con granulometría de 0 a 5 mm de diámetro, limpia; factor de residuo 0.003
- colocación: mt37tpa009a; factor de residuo 0.044

## Recursos

**mt10hmf055akc** m³ Concreto simple f'c=210 kg/cm² (21 MPa)
Datos técnicos: Coste energético 1840.000 MJ; Emisión de CO2 230.000 kg; Código LER 17 01 01; Masa del elemento 2300 kg; Volumen 1.533333 m3

**mt11arp100a** Ud Caja de registro de polipropileno, 30x30x30 cm
Datos técnicos: Coste energético 143.151 MJ; Emisión de CO2 4.543 kg
Residuos:
- embalaje: re150101 Envases de papel y cartón. (componente de residuo); rendimiento 0.072 kg; Código LER 15 01 01; Masa del elemento 1 kg; Volumen 0.001333 m3

**mt11arp050c** Ud Tapa de PVC, para cajas de registro de plomería de 30x30 cm, con cierre hermético al paso de los olores mefíticos
Datos técnicos: Coste energético 32.969 MJ; Emisión de CO2 3.658 kg
Residuos:
- embalaje: re150101 Envases de papel y cartón; rendimiento 0.033 kg

**mt01ara010a** m³ Arena con granulometría de 0 a 5 mm de diámetro, limpia
Datos técnicos: Coste energético 146.250 MJ; Emisión de CO2 7.800 kg; Código LER 01 04 09; Masa del elemento 1950 kg; Volumen 1.21875 m3

**mt37tpa009a** m Acometida de polietileno PE 40
Datos técnicos: Coste energético 20.508 MJ; Emisión de CO2 0.460 kg; Código LER 17 02 03; Masa del elemento 0.11 kg; Volumen 0.000183 m3
Residuos:
- embalaje: re170201 Madera. (componente de residuo); rendimiento 0.04 kg; Código LER 17 02 01; Masa del elemento 1 kg; Volumen 0.000909 m3

**mt37sve030b** Ud Válvula de esfera de latón niquelado para roscar de 1/2", con mando de cuadradillo
Datos técnicos: Coste energético 509.569 MJ; Emisión de CO2 34.281 kg
Residuos:
- embalaje: re150101 Envases de papel y cartón; rendimiento 0.072 kg
