# Aspersor

- Propiedad del archivo: CYPE Ingenieros S.A.
- Formato: FIEBDC-3/2016
- Programa: Generador de precios de la construcción. CYPE Ingenieros, S.A.
- Fecha: 03/04/2024
- Ámbito geográfico: Perú
- Divisa: PEN
- Costes indirectos: 3 %
- Gastos generales: 13 %
- Beneficio industrial: 6 %
- IVA: 18 %

## U Urbanización interior del terreno

### UR Riego

#### URE Equipos

**URE020** Ud Aspersor.
Aspersor aéreo de giro por impacto, de latón, con arco ajustable, radio de 10 a 37 m regulable con tornillo, conexión de 1/2" de diámetro. Incluso accesorios de conexión a la tubería de abastecimiento y distribución.
Incluye: Instalación en el terreno y conexión hidráulica a la tubería de abastecimiento y distribución. Limpieza hidráulica de la unidad. Ajuste del caudal de agua.
Criterio de medición de proyecto: Número de unidades previstas, según documentación gráfica de Proyecto.
Criterio de medición de obra: Se medirá el número de unidades realmente ejecutadas según especificaciones de Proyecto.

| Código | Ud | Descripción | Rendimiento | Precio | Importe |
|---|---|---|---|---|---|
| mt48asp010a | Ud | Aspersor aéreo de giro por impacto, de latón, con arco ajustable, radio de 10 a 37 m regulable con tornillo, conexión de 1/2" de diámetro, intervalo de presiones recomendado de 1,5 a 4 bar. (material) | 1 | 50.08 | 50.080 |
| mt37tpj023ba | Ud | Collarín de toma de PP con dos tornillos, para tubo de 25 mm de diámetro exterior, con toma para conexión roscada de 1/2" de diámetro, PN=16 atm, con juntas elásticas de EPDM, según ISO 15874-3. (material) | 1 | 7.61 | 7.610 |
| mt48wwg200a | Ud | Tubería de longitud regulable con dos codos articulados en sus extremos, de 1/2" de diámetro. (material) | 1 | 10.92 | 10.920 |
| mo008 | h | Operario plomero. (mano de obra) | 0.161 | 32.15 | 5.176 |
| mo107 | h | Oficial plomero. (mano de obra) | 0.161 | 21.68 | 3.490 |
| % | % | Herramientas | 2 % | 77.276 | 1.546 |
|  |  | Costes directos |  |  | 78.822 |

Residuos:
- colocación: mt37tpj023ba; factor de residuo 0.0275

## Recursos

**mt37tpj023ba** Ud Collarín de toma de PP con dos tornillos
Datos técnicos: Coste energético 36.833 MJ; Emisión de CO2 1.858 kg; Código LER 17 02 03; Masa del elemento 0.38 kg; Volumen 0.000633 m3
Residuos:
- embalaje: re150101 Envases de papel y cartón. (componente de residuo); rendimiento 0.035 kg; Código LER 15 01 01; Masa del elemento 1 kg; Volumen 0.001333 m3
