# Trampa de grasas de acero inoxidable

- Propiedad del archivo: CYPE Ingenieros S.A.
- Formato: FIEBDC-3/2016
- Programa: Generador de precios de la construcción. CYPE Ingenieros, S.A.
- Fecha: 03/04/2024
- Ámbito geográfico: Perú
- Divisa: PEN
- Costes indirectos: 3 %
- Gastos generales: 13 %
- Beneficio industrial: 6 %
- IVA: 18 %

## U Urbanización interior del terreno

### US Tratamiento de aguas residuales domésticas

#### USA Accesorios

**USA020** Ud Trampa de grasas de acero inoxidable.
Trampa de grasas de acero inoxidable AISI 304, de 140 litros, de 2,25 litros/s de caudal máximo de aguas grises y de 800x350x500 mm, con tapa, cesta de desbaste extraíble, llave de vaciado, acceso de entrada y acceso de salida de 110 mm de diámetro.
Incluye: Replanteo. Colocación. Conexionado y comprobación de su correcto funcionamiento.
Criterio de medición de proyecto: Número de unidades previstas, según documentación gráfica de Proyecto.
Criterio de medición de obra: Se medirá el número de unidades realmente ejecutadas según especificaciones de Proyecto.

| Código | Ud | Descripción | Rendimiento | Precio | Importe |
|---|---|---|---|---|---|
| mt46fgp100d | Ud | Trampa de grasas de acero inoxidable AISI 304, de 140 litros, de 2,25 litros/s de caudal máximo de aguas grises y de 800x350x500 mm, con tapa, cesta de desbaste extraíble, llave de vaciado, acceso de entrada y acceso de salida de 110 mm de diámetro, para instalación bajo tablero. (material) | 1 | 9248.19 | 9248.190 |
| mo008 | h | Operario plomero. (mano de obra) | 0.691 | 32.15 | 22.216 |
| mo107 | h | Oficial plomero. (mano de obra) | 0.691 | 21.68 | 14.981 |
| % | % | Herramientas | 2 % | 9285.387 | 185.708 |
|  |  | Costes directos |  |  | 9471.095 |

## Recursos

**mt46fgp100d** Ud Trampa de grasas de acero inoxidable AISI 304
Datos técnicos: Coste energético 6192.790 MJ; Emisión de CO2 913.447 kg
Residuos:
- embalaje: re150101 Envases de papel y cartón. (componente de residuo); rendimiento 4.056 kg; Código LER 15 01 01; Masa del elemento 1 kg; Volumen 0.001333 m3
