# Fosa séptica de polietileno de alta densidad (PEAD/HDPE)

- Propiedad del archivo: CYPE Ingenieros S.A.
- Formato: FIEBDC-3/2016
- Programa: Generador de precios de la construcción. CYPE Ingenieros, S.A.
- Fecha: 03/04/2024
- Ámbito geográfico: Perú
- Divisa: PEN
- Costes indirectos: 3 %
- Gastos generales: 13 %
- Beneficio industrial: 6 %
- IVA: 18 %

## U Urbanización interior del terreno

### US Tratamiento de aguas residuales domésticas

#### USS Fosas sépticas y filtros

**USS010** Ud Fosa séptica de polietileno de alta densidad (PEAD/HDPE).
Fosa séptica de polietileno de alta densidad (PEAD/HDPE), de 30000 litros, de 2500 mm de diámetro y 6650 mm de longitud, para 150 usuarios (H.E.), con acceso de 500 mm de diámetro, acceso de entrada y acceso de salida de 200 mm de diámetro.
Incluye: Replanteo. Colocación y conexionado de la fosa séptica. Comprobación de su correcto funcionamiento.
Criterio de medición de proyecto: Número de unidades previstas, según documentación gráfica de Proyecto.
Criterio de medición de obra: Se medirá el número de unidades realmente ejecutadas según especificaciones de Proyecto.

| Código | Ud | Descripción | Rendimiento | Precio | Importe |
|---|---|---|---|---|---|
| mt46fsp100l | Ud | Fosa séptica de polietileno de alta densidad (PEAD/HDPE), de 30000 litros, de 2500 mm de diámetro y 6650 mm de longitud, para 150 usuarios (H.E.), con acceso de 500 mm de diámetro, acceso de entrada y acceso de salida de 200 mm de diámetro, para tratamiento primario de aguas residuales. (material) | 1 | 31942.95 | 31942.950 |
| mo008 | h | Operario plomero. (mano de obra) | 4.917 | 32.15 | 158.082 |
| mo107 | h | Oficial plomero. (mano de obra) | 4.917 | 21.68 | 106.601 |
| % | % | Herramientas | 2 % | 32207.633 | 644.153 |
|  |  | Costes directos |  |  | 32851.786 |
