# Borde metálico de acero corten

- Propiedad del archivo: CYPE Ingenieros S.A.
- Formato: FIEBDC-3/2016
- Programa: Generador de precios de la construcción. CYPE Ingenieros, S.A.
- Fecha: 03/04/2024
- Ámbito geográfico: Perú
- Divisa: PEN
- Costes indirectos: 3 %
- Gastos generales: 13 %
- Beneficio industrial: 6 %
- IVA: 18 %

## U Urbanización interior del terreno

### UX Pistas y veredas

#### UXD Bordes

**UXD010** m Borde metálico de acero corten.
Formación de borde y límite de pavimento mediante la colocación sobre base de concreto f'c=210 kg/cm² (21 MPa), no expuesto a ciclos de congelamiento y deshielo, exposición a sulfatos insignificante, sin requerimiento de permeabilidad, no expuesto a cloruros, tamaño máximo del agregado 19 mm, consistencia blanda de pletinas de acero corten de 300 mm de altura y 8,0 mm de espesor, unidas entre sí mediante elementos metálicos de anclaje soldados a las pletinas. Incluso replanteo, excavación manual del terreno, puesta en obra del concreto, cortes, elementos metálicos de anclaje soldados a las pletinas, resolución de uniones entre piezas, resolución de esquinas, relleno y compactación del terreno contiguo al borde ya colocado, limpieza y eliminación del material sobrante.
Incluye: Preparación del terreno. Excavación de la zanja. Ejecución de la base de concreto. Colocación de las pletinas. Unión entre pletinas. Resolución de esquinas. Relleno de la zanja y compactación del terreno. Limpieza y eliminación del material sobrante.
Criterio de medición de proyecto: Longitud medida según documentación gráfica de Proyecto.
Criterio de medición de obra: Se medirá la longitud realmente ejecutada según especificaciones de Proyecto.

| Código | Ud | Descripción | Rendimiento | Precio | Importe |
|---|---|---|---|---|---|
| mt18bme020g | m | Borde metálico de pletinas de acero corten de 300 mm de altura y 8 mm de espesor, unidas entre sí mediante elementos metálicos de anclaje soldados a las pletinas, incluso elementos metálicos de anclaje soldados a las pletinas. (material) | 1.05 | 161.78 | 169.869 |
| mt10hmf055akb | m³ | Concreto simple f'c=210 kg/cm² (21 MPa), no expuesto a ciclos de congelamiento y deshielo, exposición a sulfatos insignificante, sin requerimiento de permeabilidad, no expuesto a cloruros, tamaño máximo del agregado 19 mm, consistencia blanda, premezclado en planta, según el Reglamento Nacional de Edificaciones NTE E.060. (material) | 0.045 | 246.36 | 11.086 |
| mo041 | h | Operario de construcción de obra civil. (mano de obra) | 0.424 | 31.29 | 13.267 |
| % | % | Herramientas | 2 % | 194.222 | 3.884 |
|  |  | Costes directos |  |  | 198.106 |

Residuos:
- colocación: mt10hmf055akb; factor de residuo 0.0016

## Recursos

**mt10hmf055akb** m³ Concreto simple f'c=210 kg/cm² (21 MPa)
Datos técnicos: Coste energético 1840.000 MJ; Emisión de CO2 230.000 kg; Código LER 17 01 01; Masa del elemento 2300 kg; Volumen 1.533333 m3
