# Reparación de vereda o pavimento en áreas públicas, con mortero a base de cemento

- Propiedad del archivo: CYPE Ingenieros S.A.
- Formato: FIEBDC-3/2016
- Programa: Generador de precios de la construcción. CYPE Ingenieros, S.A.
- Fecha: 05/11/2025
- Ámbito geográfico: Perú
- Divisa: PEN
- Costes indirectos: 3 %
- Gastos generales: 13 %
- Beneficio industrial: 6 %
- IVA: 18 %

## U Urbanización interior del terreno

### UY Reparaciones

#### UYP Áreas públicas

**UYP010** m² Reparación de vereda o pavimento en áreas públicas, con mortero a base de cemento.
Reparación de vereda o pavimento en áreas públicas, de superficie horizontal, con mortero fluido, de fraguado rápido, color negro, con una resistencia a compresión a 28 días mayor o igual a 55 N/mm² y un módulo de elasticidad mayor o igual a 25000 N/mm², Euroclase A1 de reacción al fuego, aplicado manualmente, en capa de 50 mm de espesor medio.
Incluye: Humectación de la superficie soporte. Preparación de la mezcla. Aplicación del producto. Curado.
Criterio de medición de proyecto: Superficie medida según documentación gráfica de Proyecto.
Criterio de medición de obra: Se medirá la superficie realmente ejecutada según especificaciones de Proyecto.

| Código | Ud | Descripción | Rendimiento | Precio | Importe |
|---|---|---|---|---|---|
| mt09rem090k | kg | Mortero fluido, de fraguado rápido, color negro, con una resistencia a compresión a 28 días mayor o igual a 55 N/mm² y un módulo de elasticidad mayor o igual a 25000 N/mm², Euroclase A1 de reacción al fuego. (material) | 100 | 3.53 | 353.000 |
| mt08aaa010a | m³ | Agua. (material) | 0.01 | 4.68 | 0.047 |
| mo041 | h | Operario de construcción de obra civil. (mano de obra) | 0.777 | 32.86 | 25.532 |
| mo087 | h | Oficial de construcción de obra civil. (mano de obra) | 0.777 | 22.82 | 17.731 |
| % | % | Herramientas | 2 % | 396.310 | 7.926 |
|  |  | Costes directos |  |  | 404.236 |

Residuos:
- colocación: mt09rem090k; factor de residuo 0.0063

## Recursos

**mt09rem090k** kg Mortero fluido, de fraguado rápido
Datos técnicos: Coste energético 7.297 MJ; Emisión de CO2 0.494 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08aaa010a** m³ Agua
Datos técnicos: Coste energético 60.000 MJ; Emisión de CO2 30.000 kg
