# Ensayo de asentamiento y resistencia del concreto

- Propiedad del archivo: CYPE Ingenieros S.A.
- Formato: FIEBDC-3/2016
- Programa: Generador de precios de la construcción. CYPE Ingenieros, S.A.
- Fecha: 03/04/2024
- Ámbito geográfico: Perú
- Divisa: PEN
- Costes indirectos: 3 %
- Gastos generales: 13 %
- Beneficio industrial: 6 %
- IVA: 18 %

## X Control de calidad y ensayos

### XE Estructuras de concreto

#### XEH Concretos premezclados en planta

**XEH015** Ud Ensayo de asentamiento y resistencia del concreto.
Ensayo a realizar en laboratorio acreditado en el área técnica correspondiente, sobre una muestra de concreto fresco, tomada en obra, para la determinación de las siguientes características: consistencia del concreto fresco mediante el método de asentamiento del cono de Abrams y resistencia característica a compresión del concreto endurecido con fabricación y curado de 3 probetas cilíndricas de 15x30 cm y rotura a compresión de las mismas. Incluso desplazamiento a obra, toma de muestra e informe de resultados.
Incluye: Desplazamiento a obra. Toma de muestra. Realización de ensayos. Redacción de informe de los resultados de los ensayos realizados.
Criterio de medición de proyecto: Ensayo a realizar, según documentación del Plan de control de calidad.

| Código | Ud | Descripción | Rendimiento | Precio | Importe |
|---|---|---|---|---|---|
| mt49hop010 | Ud | Ensayo para determinar la consistencia del concreto fresco mediante el método de asentamiento del cono de Abrams, incluso desplazamiento a obra, toma de muestra de concreto fresco e informe de resultados. (material) | 1 | 62.07 | 62.070 |
| mt49hop020 | Ud | Ensayo para determinar la resistencia característica a compresión del concreto endurecido con fabricación y curado de 3 probetas cilíndricas de 15x30 cm, con rotura a compresión, incluso desplazamiento a obra, toma de muestra de concreto fresco e informe de resultados. (material) | 1 | 88.47 | 88.470 |
| % | % | Herramientas | 2 % | 150.540 | 3.011 |
|  |  | Costes directos |  |  | 153.551 |
