# Informe de resultados del ensayo con esclerómetro

- Propiedad del archivo: CYPE Ingenieros S.A.
- Formato: FIEBDC-3/2016
- Programa: Generador de precios de la construcción. CYPE Ingenieros, S.A.
- Fecha: 03/04/2024
- Ámbito geográfico: Perú
- Divisa: PEN
- Costes indirectos: 3 %
- Gastos generales: 13 %
- Beneficio industrial: 6 %
- IVA: 18 %

## X Control de calidad y ensayos

### XE Estructuras de concreto

#### XEI Ensayos informativos

**XEI115** Ud Informe de resultados del ensayo con esclerómetro.
Informe sobre los resultados obtenidos en el ensayo con esclerómetro, realizado por laboratorio acreditado en el área técnica correspondiente.
Incluye: Emisión del informe de resultados.
Criterio de medición de proyecto: Número de unidades previstas, según documentación del Plan de control de calidad.

| Código | Ud | Descripción | Rendimiento | Precio | Importe |
|---|---|---|---|---|---|
| mt49tei030b | Ud | Informe de reconocimiento sobre los resultados obtenidos en ensayo con esclerómetro, realizado por laboratorio acreditado en el área técnica correspondiente. (material) | 1 | 552.85 | 552.850 |
| % | % | Herramientas | 2 % | 552.850 | 11.057 |
|  |  | Costes directos |  |  | 563.907 |
