# Ensayo de mallas electrosoldadas de un mismo lote

- Propiedad del archivo: CYPE Ingenieros S.A.
- Formato: FIEBDC-3/2016
- Programa: Generador de precios de la construcción. CYPE Ingenieros, S.A.
- Fecha: 03/04/2024
- Ámbito geográfico: Perú
- Divisa: PEN
- Costes indirectos: 3 %
- Gastos generales: 13 %
- Beneficio industrial: 6 %
- IVA: 18 %

## X Control de calidad y ensayos

### XE Estructuras de concreto

#### XEM Mallas electrosoldadas

**XEM010** Ud Ensayo de mallas electrosoldadas de un mismo lote.
Ensayo a realizar en laboratorio acreditado en el área técnica correspondiente, sobre una muestra de mallas electrosoldadas, tomada en obra, para la determinación de las siguientes características: sección media equivalente sobre dos mallas del mismo lote según ISO 15630-2, características geométricas del corrugado sobre cuatro mallas del mismo lote, doblado/desdoblado sobre dos mallas del mismo lote según ISO 15630-2. Incluso desplazamiento a obra, toma de muestra e informe de resultados.
Incluye: Desplazamiento a obra. Toma de muestras. Realización de ensayos. Redacción de informe de los resultados de los ensayos realizados.
Criterio de medición de proyecto: Ensayo a realizar, según documentación del Plan de control de calidad.

| Código | Ud | Descripción | Rendimiento | Precio | Importe |
|---|---|---|---|---|---|
| mt49arm040 | Ud | Ensayo para determinar la sección media equivalente sobre una muestra de dos mallas electrosoldadas del mismo lote, según ISO 15630-2, incluso desplazamiento a obra, toma de muestra e informe de resultados. (material) | 1 | 85.08 | 85.080 |
| mt49arm010 | Ud | Ensayo para determinar las características geométricas del corrugado sobre una muestra de cuatro mallas electrosoldadas del mismo lote, incluso desplazamiento a obra, toma de muestra e informe de resultados. (material) | 1 | 126.39 | 126.390 |
| mt49arm020 | Ud | Ensayo para determinar la presencia o ausencia de grietas mediante doblado/desdoblado sobre una muestra de dos mallas electrosoldadas del mismo lote, según ISO 15630-2, incluso desplazamiento a obra, toma de muestra e informe de resultados. (material) | 1 | 53.97 | 53.970 |
| % | % | Herramientas | 2 % | 265.440 | 5.309 |
|  |  | Costes directos |  |  | 270.749 |
