# Ensayo de tejas de concreto

- Propiedad del archivo: CYPE Ingenieros S.A.
- Formato: FIEBDC-3/2016
- Programa: Generador de precios de la construcción. CYPE Ingenieros, S.A.
- Fecha: 03/04/2024
- Ámbito geográfico: Perú
- Divisa: PEN
- Costes indirectos: 3 %
- Gastos generales: 13 %
- Beneficio industrial: 6 %
- IVA: 18 %

## X Control de calidad y ensayos

### XP Prefabricados de concreto

#### XPT Tejas

**XPT010** Ud Ensayo de tejas de concreto.
Ensayos a realizar en laboratorio acreditado en el área técnica correspondiente, sobre una muestra de teja de concreto, tomada en obra, para la determinación de las siguientes características: permeabilidad al agua, resistencia a la helada, absorción de agua. Incluso desplazamiento a obra e informe de resultados.
Incluye: Desplazamiento a obra. Toma de muestras. Realización de ensayos. Redacción de informe de los resultados de los ensayos realizados.
Criterio de medición de proyecto: Ensayo a realizar, según documentación del Plan de control de calidad.

| Código | Ud | Descripción | Rendimiento | Precio | Importe |
|---|---|---|---|---|---|
| mt49des010 | Ud | Repercusión de desplazamiento a obra para la toma de muestras. (material) | 1 | 2.36 | 2.360 |
| mt49tho010 | Ud | Toma en obra de muestras de tejas de concreto, cuyo peso no exceda de 50 kg. (material) | 1 | 94.96 | 94.960 |
| mt49tho050 | Ud | Ensayo para determinar la permeabilidad al agua de una muestra de tejas de concreto. (material) | 1 | 439.23 | 439.230 |
| mt49tho060 | Ud | Ensayo para determinar la resistencia a la helada de una muestra de tejas de concreto. (material) | 1 | 434.66 | 434.660 |
| mt49tho080 | Ud | Ensayo para determinar la absorción de agua de una muestra de tejas de concreto. (material) | 1 | 194.73 | 194.730 |
| mt49tho020 | Ud | Informe de resultados de los ensayos realizados sobre una muestra de tejas de concreto. (material) | 1 | 284.99 | 284.990 |
| % | % | Herramientas | 2 % | 1450.930 | 29.019 |
|  |  | Costes directos |  |  | 1479.949 |
