# Dispositivo de anclaje textil con varios puntos de anclaje

- Propiedad del archivo: CYPE Ingenieros S.A.
- Formato: FIEBDC-3/2016
- Programa: Generador de precios de la construcción. CYPE Ingenieros, S.A.
- Fecha: 03/04/2024
- Ámbito geográfico: Perú
- Divisa: PEN
- Costes indirectos: 3 %
- Gastos generales: 13 %
- Beneficio industrial: 6 %
- IVA: 18 %

## Y Seguridad y salud

### YC Sistemas de protección colectiva

#### YCL Líneas y dispositivos de anclaje

**YCL240** Ud Dispositivo de anclaje textil con varios puntos de anclaje.
Dispositivo de anclaje para colgar de un elemento estructural, de 15 m de longitud, formado por cinta de poliéster anillada, con un punto de anclaje cada 1,5 m y 1 gaza en el extremo superior, colgado, por el extremo de la gaza, de un elemento estructural, mediante anudado de la cinta, para asegurar a un operario.
Criterio de medición de proyecto: Número de unidades previstas, según Estudio o Estudio Básico de Seguridad y Salud.
Criterio de medición de obra: Se medirá el número de unidades realmente colocadas según especificaciones de Estudio o Estudio Básico de Seguridad y Salud.

| Código | Ud | Descripción | Rendimiento | Precio | Importe |
|---|---|---|---|---|---|
| mt50spd060z | Ud | Dispositivo de anclaje para colgar de un elemento estructural, de 15 m de longitud, formado por cinta de poliéster anillada, con un punto de anclaje cada 1,5 m y 1 gaza en el extremo superior, clase B, colgado, por el extremo de la gaza, de un elemento estructural, mediante anudado de la cinta. (material) | 1 | 175.25 | 175.250 |
| mo120 | h | Peón Seguridad y Salud. (mano de obra) | 0.071 | 20.92 | 1.485 |
| % | % | Herramientas | 2 % | 176.735 | 3.535 |
|  |  | Costes directos |  |  | 180.270 |
