# Línea de anclaje horizontal temporal, de cable de acero, con amortiguador de caídas

- Propiedad del archivo: CYPE Ingenieros S.A.
- Formato: FIEBDC-3/2016
- Programa: Generador de precios de la construcción. CYPE Ingenieros, S.A.
- Fecha: 03/04/2024
- Ámbito geográfico: Perú
- Divisa: PEN
- Costes indirectos: 3 %
- Gastos generales: 13 %
- Beneficio industrial: 6 %
- IVA: 18 %

## Y Seguridad y salud

### YC Sistemas de protección colectiva

#### YCL Líneas y dispositivos de anclaje

**YCL160** Ud Línea de anclaje horizontal temporal, de cable de acero, con amortiguador de caídas.
Suministro, colocación y desmontaje de línea de anclaje horizontal temporal, de cable de acero, con amortiguador de caídas, de 20 m de longitud máxima, para asegurar hasta tres operarios, clase C, compuesta por 2 placas de anclaje y 1 línea de anclaje flexible, formada por 1 absorbedor de energía con indicador de tensión e indicador de número de caídas; 1 tensor y 20 m de cable, de acero galvanizado, de 8 mm de diámetro, compuesto por 7 cordones de 19 hilos, con prensado terminal con casquillo de cobre, guardacable y conector en un extremo, amortizable en 3 usos. Incluso elementos para fijación mecánica a paramento de las placas de anclaje.
Criterio de medición de proyecto: Número de unidades previstas, según Estudio o Estudio Básico de Seguridad y Salud.
Criterio de medición de obra: Se medirá el número de unidades realmente colocadas según especificaciones de Estudio o Estudio Básico de Seguridad y Salud.

| Código | Ud | Descripción | Rendimiento | Precio | Importe |
|---|---|---|---|---|---|
| mt50spl305 | Ud | Placa de anclaje de acero galvanizado, para fijación mecánica a paramento. (material) | 2 | 105.33 | 210.660 |
| mt50spl005 | Ud | Fijación compuesta por tarugo químico, arandela y tornillo de acero inoxidable de 12 mm de diámetro y 80 mm de longitud. (material) | 8 | 21.51 | 172.080 |
| mt50spl300b | Ud | Línea de anclaje flexible, formada por 1 absorbedor de energía con indicador de tensión e indicador de número de caídas; 1 tensor y 20 m de cable, de acero galvanizado, de 8 mm de diámetro, compuesto por 7 cordones de 19 hilos, con prensado terminal con casquillo de cobre, guardacable y conector en un extremo, amortizable en 3 usos. (material) | 0.33 | 3854.41 | 1271.955 |
| mo119 | h | Oficial 1ª Seguridad y Salud. (mano de obra) | 0.57 | 31.29 | 17.835 |
| mo120 | h | Peón Seguridad y Salud. (mano de obra) | 1.141 | 20.92 | 23.870 |
| % | % | Herramientas | 2 % | 1696.400 | 33.928 |
|  |  | Costes directos |  |  | 1730.328 |

## Recursos

**mt50spl300b** Ud Línea de anclaje flexible
Datos técnicos: Coste energético 320.689 MJ; Emisión de CO2 16.995 kg
Residuos:
- embalaje: re150101 Envases de papel y cartón. (componente de residuo); rendimiento 0.086 kg; Código LER 15 01 01; Masa del elemento 1 kg; Volumen 0.001333 m3
