# Lámpara portátil

- Propiedad del archivo: CYPE Ingenieros S.A.
- Formato: FIEBDC-3/2016
- Programa: Generador de precios de la construcción. CYPE Ingenieros, S.A.
- Fecha: 25/10/2024
- Ámbito geográfico: Perú
- Divisa: PEN
- Costes indirectos: 3 %
- Gastos generales: 13 %
- Beneficio industrial: 6 %
- IVA: 18 %

## Y Seguridad y salud

### YC Sistemas de protección colectiva

#### YCS Protección eléctrica

**YCS010** Ud Lámpara portátil.
Lámpara portátil de mano, con cesto protector, mango aislante, cable de 5 m y gancho de sujeción, amortizable en 3 usos.
Criterio de medición de proyecto: Número de unidades previstas, según Estudio o Estudio Básico de Seguridad y Salud.
Criterio de medición de obra: Se medirá el número de unidades realmente colocadas según especificaciones de Estudio o Estudio Básico de Seguridad y Salud.

| Código | Ud | Descripción | Rendimiento | Precio | Importe |
|---|---|---|---|---|---|
| mt50spe010 | Ud | Lámpara portátil de mano, con cesto protector, mango aislante, cable de 5 m y gancho de sujeción. (material) | 0.333 | 49.03 | 16.327 |
| mo120 | h | Peón Seguridad y Salud. (mano de obra) | 0.143 | 21.05 | 3.010 |
| % | % | Herramientas | 2 % | 19.337 | 0.387 |
|  |  | Costes directos |  |  | 19.724 |
