# Protector de manos para puntero

- Propiedad del archivo: CYPE Ingenieros S.A.
- Formato: FIEBDC-3/2016
- Programa: Generador de precios de la construcción. CYPE Ingenieros, S.A.
- Fecha: 03/04/2024
- Ámbito geográfico: Perú
- Divisa: PEN
- Costes indirectos: 3 %
- Gastos generales: 13 %
- Beneficio industrial: 6 %
- IVA: 18 %

## Y Seguridad y salud

### YI Equipos de protección individual

#### YIM Para las manos y los brazos

**YIM040** Ud Protector de manos para puntero.
Protector de manos para puntero, amortizable en 4 usos.
Criterio de medición de proyecto: Número de unidades previstas, según Estudio o Estudio Básico de Seguridad y Salud.
Criterio de medición de obra: Se medirá el número de unidades realmente suministradas según especificaciones de Estudio o Estudio Básico de Seguridad y Salud.

| Código | Ud | Descripción | Rendimiento | Precio | Importe |
|---|---|---|---|---|---|
| mt50epm070d | Ud | Protector de manos para puntero, EPI de categoría I, cumpliendo todos los requisitos de seguridad. (material) | 0.25 | 14.79 | 3.698 |
| % | % | Herramientas | 2 % | 3.698 | 0.074 |
|  |  | Costes directos |  |  | 3.772 |
