# Cinta bicolor

- Propiedad del archivo: CYPE Ingenieros S.A.
- Formato: FIEBDC-3/2016
- Programa: Generador de precios de la construcción. CYPE Ingenieros, S.A.
- Fecha: 03/04/2024
- Ámbito geográfico: Perú
- Divisa: PEN
- Costes indirectos: 3 %
- Gastos generales: 13 %
- Beneficio industrial: 6 %
- IVA: 18 %

## Y Seguridad y salud

### YS Señalización provisional de obras

#### YSB Balizamiento

**YSB050** m Cinta bicolor.
Suministro, colocación y desmontaje de cinta reflectante para balizamiento, de material plástico, de 10 cm de anchura y 0,1 mm de espesor, impresa por ambas caras en franjas de color amarillo y negro, sujeta sobre un soporte existente (no incluido en este precio).
Criterio de medición de proyecto: Longitud medida según Estudio o Estudio Básico de Seguridad y Salud.
Criterio de medición de obra: Se medirá la longitud realmente montada según especificaciones de Estudio o Estudio Básico de Seguridad y Salud.

| Código | Ud | Descripción | Rendimiento | Precio | Importe |
|---|---|---|---|---|---|
| mt50bal010h | m | Cinta reflectante para balizamiento, de material plástico, de 10 cm de anchura y 0,1 mm de espesor, impresa por ambas caras en franjas de color amarillo y negro. (material) | 1.1 | 0.89 | 0.979 |
| mo120 | h | Peón Seguridad y Salud. (mano de obra) | 0.093 | 20.92 | 1.946 |
| % | % | Herramientas | 2 % | 2.925 | 0.059 |
|  |  | Costes directos |  |  | 2.984 |

Residuos:
- colocación: mt50bal010h; factor de residuo 1

## Recursos

**mt50bal010h** m Cinta reflectante para balizamiento
Datos técnicos: Coste energético 0.727 MJ; Emisión de CO2 0.036 kg; Código LER 17 02 03; Masa del elemento 0.0075 kg; Volumen 0.000012 m3
