# Reparación de impermeabilización de techos planos. Sistema Dry120 "REVESTECH"

- Propiedad del archivo: CYPE Ingenieros S.A.
- Formato: FIEBDC-3/2016
- Programa: Generador de precios de la construcción. CYPE Ingenieros, S.A.
- Fecha: 24/10/2024
- Ámbito geográfico: Perú
- Divisa: PEN
- Costes indirectos: 3 %
- Gastos generales: 13 %
- Beneficio industrial: 6 %
- IVA: 18 %

## N Aislamientos e impermeabilizaciones

### NI Impermeabilizaciones

#### NIQ Techos planos

**NIQ102** m² Reparación de impermeabilización de techos planos. Sistema Dry120 "REVESTECH".
Reparación de impermeabilización de techos planos. Sistema Dry120 "REVESTECH", formado por lámina impermeabilizante flexible tipo EVAC, Dry120 30 "REVESTECH", compuesta de una doble hoja de poliolefina termoplástica con acetato de vinil etileno, con ambas caras revestidas de fibras de poliéster no tejidas, de 1,25 mm de espesor y 525 g/m², suministrada en rollos de 1,5 m de anchura y 30 m de longitud, fijada al soporte con adhesivo cementoso mejorado, deformable y tixotrópico, C2 TE S1 extendido con plancha dentada. Incluso complementos de refuerzo en tratamiento de puntos singulares mediante el uso de piezas especiales "REVESTECH" para la resolución de ángulos internos Dry Cornerin, resolución de uniones con banda Dry Banda 13x30, resolución de encuentros con paramentos con banda perimetral Corner Band, y sellado de juntas con Seal Plus.
Criterio de valoración económica: El precio incluye la preparación de la superficie soporte, pero no incluye el piso.
Incluye: Retirada del contrazócalo. Picado del material adhesivo. Apertura de la roza. Retirada y acopio de escombros. Limpieza de los restos de obra. Carga manual de escombros sobre camión o contenedor. Limpieza de la superficie soporte. Colocación de la impermeabilización. Resolución de los puntos singulares. Sellado de juntas.
Criterio de medición de proyecto: Superficie medida en proyección horizontal, según documentación gráfica de Proyecto, desde las caras interiores de los antepechos o parapetos perimetrales que la limitan.
Criterio de medición de obra: Se medirá, en proyección horizontal, la superficie realmente ejecutada según especificaciones de Proyecto, desde las caras interiores de los antepechos o parapetos perimetrales que la limitan.

| Código | Ud | Descripción | Rendimiento | Precio | Importe |
|---|---|---|---|---|---|
| mt09mcm060a | kg | Adhesivo cementoso mejorado, C2 TE S1, deformable, con deslizamiento reducido y tiempo abierto ampliado, color gris, a base de cemento, agregados de granulometría fina, resinas sintéticas y aditivos especiales, con propiedades tixotrópicas y de endurecimiento sin retracción. (material) | 0.6 | 2.52 | 1.512 |
| mt15rev012a | m² | Lámina impermeabilizante flexible tipo EVAC, Dry120 30 "REVESTECH", compuesta de una doble hoja de poliolefina termoplástica con acetato de vinil etileno, con ambas caras revestidas de fibras de poliéster no tejidas, de 1,25 mm de espesor y 525 g/m², suministrada en rollos de 1,5 m de anchura y 30 m de longitud. (material) | 1.1 | 82.8 | 91.080 |
| mt15rev170c | kg | Adhesivo a base de poliuretano, Seal Plus "REVESTECH", color marrón, para el sellado de juntas. (material) | 0.05 | 91.37 | 4.569 |
| mt15rev058B | m | Banda de refuerzo para lámina impermeabilizante flexible tipo EVAC, Dry Banda 13x30 "REVESTECH", de 127 mm de anchura, compuesta de una doble hoja de poliolefina termoplástica con acetato de vinil etileno, con ambas caras revestidas de fibras de poliéster no tejidas, de 0,52 mm de espesor y 335 g/m². (material) | 0.3 | 16.51 | 4.953 |
| mt15rev045c | m | Banda de refuerzo de encuentros a 90° entre paramentos para lámina impermeabilizante flexible tipo EVAC, Corner Band "REVESTECH", de 127 mm de anchura, compuesta de una doble hoja de poliolefina termoplástica con acetato de vinil etileno, con ambas caras revestidas de fibras de poliéster no tejidas, de 0,8 mm de espesor y 625 g/m², suministrada en rollos de 30 m de longitud. (material) | 0.1 | 25.62 | 2.562 |
| mt15rev065b | Ud | Complemento para refuerzo de puntos singulares en tratamientos impermeabilizantes mediante piezas para la resolución de ángulos internos, Dry Cornerin "REVESTECH". (material) | 0.02 | 38.71 | 0.774 |
| mo029 | h | Operario aplicador de láminas impermeabilizantes. (mano de obra) | 0.439 | 31.48 | 13.820 |
| mo067 | h | Oficial aplicador de láminas impermeabilizantes. (mano de obra) | 0.439 | 21.86 | 9.597 |
| % | % | Herramientas | 2 % | 128.867 | 2.577 |
|  |  | Costes directos |  |  | 131.444 |

Residuos:
- colocación: mt09mcm060a; factor de residuo 0.07
- colocación: mt15rev012a; factor de residuo 0.035
- colocación: mt15rev170c Adhesivo a base de poliuretano, Seal Plus "REVESTECH", color marrón, para el sellado de juntas; factor de residuo 0.03
- colocación: mt15rev058B; factor de residuo 0.0688837
- colocación: mt15rev045c; factor de residuo 0.0680986

## Recursos

**mt09mcm060a** kg Adhesivo cementoso mejorado
Datos técnicos: Coste energético 3.871 MJ; Emisión de CO2 0.344 kg; Código LER 17 09 04; Masa del elemento 1 kg; Volumen 0.000667 m3
Residuos:
- embalaje: re170203 Plástico. (componente de residuo); rendimiento 0.003 kg; Código LER 17 02 03; Masa del elemento 1 kg; Volumen 0.001667 m3

**mt15rev012a** m² Lámina impermeabilizante flexible tipo EVAC
Datos técnicos: Coste energético 57.644 MJ; Emisión de CO2 2.862 kg; Código LER 17 02 03; Masa del elemento 0.525 kg; Volumen 0.000875 m3
Residuos:
- embalaje: re170203 Plástico; rendimiento 0.07 kg

**mt15rev170c** kg Adhesivo a base de poliuretano, Seal Plus "REVESTECH", color marrón, para el sellado de juntas
Datos técnicos: Coste energético 144.209 MJ; Emisión de CO2 7.002 kg; Código LER 17 09 04; Masa del elemento 1 kg; Volumen 0.000667 m3
Residuos:
- embalaje: re150104 Envases metálicos. (componente de residuo); rendimiento 0.003 kg; Código LER 15 01 04; Masa del elemento 1 kg; Volumen 0.001667 m3

**mt15rev058B** m Banda de refuerzo para lámina impermeabilizante flexible tipo EVAC
Datos técnicos: Coste energético 4.325 MJ; Emisión de CO2 0.215 kg; Código LER 17 02 03; Masa del elemento 0.043 kg; Volumen 0.000072 m3
Residuos:
- embalaje: re170203 Plástico; rendimiento 0.002 kg

**mt15rev045c** m Banda de refuerzo de encuentros a 90° entre paramentos para lámina impermeabilizante flexible tipo EVAC
Datos técnicos: Coste energético 7.080 MJ; Emisión de CO2 0.352 kg; Código LER 17 02 03; Masa del elemento 0.071 kg; Volumen 0.000118 m3
Residuos:
- embalaje: re170203 Plástico; rendimiento 0.002 kg
