# Lavadero de ropa de cocina

- Propiedad del archivo: CYPE INGENIEROS, S.A.
- Formato: FIEBDC-3/2002
- Ámbito geográfico: Perú
- Divisa: PEN
- Costes indirectos: 3.00 %
- Gastos generales: 13.00 %
- Beneficio industrial: 6.00 %
- IVA: 18.00 %

## S Señalización y amoblamiento

### SC Cocinas/galerías

#### SCF Lavaderos de ropa

**SCF010** Ud Lavadero de ropa de cocina.
Lavadero de ropa de ropa de ropa de ropa de ropa de cocina de acero inoxidable para instalación en tablero, modelo J-45 "ROCA", de 1 poza, de 450x490x155 mm, con válvula de desagüe, para tablero de cocina, equipado con grifo mezclador monomando de repisa para lavadero de ropa de ropa de ropa de ropa de ropa de ropa de cocina, de caño alto giratorio superior, acabado cromado, con cartucho cerámico, modelo Monodin "ROCA", con aireador y enlaces de alimentación flexibles, válvula con desagüe y sifón. Incluso conexión a las redes de agua fría y caliente y a la red de evacuación existentes, fijación del aparato y sellado con silicona.
Incluye: Replanteo y trazado en el paramento soporte de la situación del aparato. Colocación, nivelación y fijación de los elementos de soporte. Nivelación, aplomado y colocación del aparato. Conexión a la red de evacuación. Montaje de la grifería. Conexión a las redes de agua fría y caliente. Montaje de accesorios y complementos. Sellado de juntas. Comprobación de su correcto funcionamiento.
Criterio de medición de proyecto: Número de unidades previstas, según documentación gráfica de Proyecto.
Criterio de medición de obra: Se medirá el número de unidades realmente colocadas según especificaciones de Proyecto.

| Código | Ud | Descripción | Rendimiento | Precio | Importe |
|---|---|---|---|---|---|
| mt30fxr100aa | Ud | Lavadero de ropa de cocina de acero inoxidable para instalación en tablero, modelo J-45 "ROCA", de 1 poza, de 450x490x155 mm, con válvula de desagüe. (material) | 1.000 | 665.79 | 665.79 |
| mt31gmo300a | Ud | Grifo mezclador monomando de repisa para lavadero de ropa de cocina, de caño alto giratorio superior, acabado cromado, con cartucho cerámico, modelo Monodin "ROCA", con aireador y enlaces de alimentación flexibles. (material) | 1.000 | 717.45 | 717.45 |
| mt30lla030 | Ud | Llave de regulación de 1/2", para lavadero de ropa de cocina o lavadero de ropa de ropa, acabado cromado. (material) | 2.000 | 104.14 | 208.28 |
| mt30sif020a | Ud | Sifón botella sencillo de 1 1/2" para lavadero de ropa de cocina de 1 poza, con válvula extensible. (material) | 1.000 | 20.87 | 20.87 |
| op00tal010 |  | Taladro. | 1.000 | 0.00 | 0.00 |
| op00ato010 |  | Atornillador. | 1.000 | 0.00 | 0.00 |
| mo008 | h | Operario plomero. (mano de obra) | 0.851 | 32.35 | 27.53 |
| mo107 | h | Oficial plomero. (mano de obra) | 0.654 | 21.82 | 14.27 |
| % | % | Herramientas | 2 % | 1654.19 | 33.08 |
|  |  | Costes directos |  |  | 1687.27 |
