# Lavadero de ropa de ropa

- Propiedad del archivo: CYPE INGENIEROS, S.A.
- Formato: FIEBDC-3/2002
- Ámbito geográfico: Perú
- Divisa: PEN
- Costes indirectos: 3.00 %
- Gastos generales: 13.00 %
- Beneficio industrial: 6.00 %
- IVA: 18.00 %

## S Señalización y amoblamiento

### SC Cocinas/galerías

#### SCF Lavaderos de ropa

**SCF020** Ud Lavadero de ropa de ropa.
Lavadero de ropa de ropa de ropa de ropa de ropa de ropa de porcelana sanitaria, modelo Henares "ROCA", color blanco, de 600x390x360 mm, con mueble soporte de tablero aglomerado, de 378x555x786 mm, equipado con grifo mezclador bimando mural, para lavadero de ropa de ropa de ropa de ropa de ropa de ropa de ropa, de caño giratorio, acabado cromado, modelo Brava "ROCA", con aireador, con desagüe y sifón. Incluso conexión a las redes de agua fría y caliente y a la red de evacuación existentes, fijación del aparato y sellado con silicona.
Incluye: Replanteo y trazado en el paramento soporte de la situación del aparato. Colocación, nivelación y fijación de los elementos de soporte. Nivelación, aplomado y colocación del aparato. Conexión a la red de evacuación. Montaje de la grifería. Conexión a las redes de agua fría y caliente. Montaje de accesorios y complementos. Sellado de juntas. Comprobación de su correcto funcionamiento.
Criterio de medición de proyecto: Número de unidades previstas, según documentación gráfica de Proyecto.
Criterio de medición de obra: Se medirá el número de unidades realmente colocadas según especificaciones de Proyecto.

| Código | Ud | Descripción | Rendimiento | Precio | Importe |
|---|---|---|---|---|---|
| mt30lar010h | Ud | Lavadero de ropa de ropa de porcelana sanitaria, modelo Henares "ROCA", color blanco, de 600x390x360 mm. (material) | 1.000 | 679.42 | 679.42 |
| mt30lar012b | Ud | Mueble soporte de tablero aglomerado, de 378x555x786 mm, para lavadero de ropa de ropa modelo Henares "ROCA". (material) | 1.000 | 414.69 | 414.69 |
| mt31gmo040a | Ud | Grifo mezclador bimando mural, para lavadero de ropa de ropa, de caño giratorio, acabado cromado, modelo Brava "ROCA", con aireador. (material) | 1.000 | 473.51 | 473.51 |
| mt30dla010a | Ud | Desagüe curvo modular con sifón botella para lavadero de ropa de ropa. (material) | 1.000 | 18.04 | 18.04 |
| op00tal010 |  | Taladro. | 1.000 | 0.00 | 0.00 |
| op00ato010 |  | Atornillador. | 1.000 | 0.00 | 0.00 |
| mo008 | h | Operario plomero. (mano de obra) | 0.740 | 32.35 | 23.94 |
| mo107 | h | Oficial plomero. (mano de obra) | 0.493 | 21.82 | 10.76 |
| % | % | Herramientas | 2 % | 1620.36 | 32.41 |
|  |  | Costes directos |  |  | 1652.77 |
