# Bolardo fijo, de fierro

- Propiedad del archivo: CYPE INGENIEROS, S.A.
- Formato: FIEBDC-3/2002
- Ámbito geográfico: Perú
- Divisa: PEN
- Costes indirectos: 3.00 %
- Gastos generales: 13.00 %
- Beneficio industrial: 6.00 %
- IVA: 18.00 %

## T Amoblamiento urbano

### TP Protecciones peatonales

#### TPH Hitos y bolardos

**TPH040** Ud Bolardo fijo, de fierro.
Bolardo fijo cilíndrico, de 70 cm de altura y 20 cm de diámetro, de fierro con imprimación epoxi y pintura de poliéster en polvo color negro forja, fijado a una superficie soporte con mortero cementoso de fraguado rápido, Webertec Trafic "WEBER", color negro, compuesto de cemento, humo de sílice, fibras de acero, aditivos especiales y agregados seleccionados, con una resistencia a compresión a 28 días mayor o igual a 30 N/mm², y elementos de anclaje.
Criterio de valoración económica: El precio no incluye la superficie soporte.
Incluye: Replanteo. Montaje. Eliminación y limpieza del material sobrante.
Criterio de medición de proyecto: Número de unidades previstas, según documentación gráfica de Proyecto.
Criterio de medición de obra: Se medirá el número de unidades realmente ejecutadas según especificaciones de Proyecto.

| Código | Ud | Descripción | Rendimiento | Precio | Importe |
|---|---|---|---|---|---|
| mt52mug300i | Ud | Bolardo fijo cilíndrico, de 70 cm de altura y 20 cm de diámetro, de fierro con imprimación epoxi y pintura de poliéster en polvo color negro forja, incluso pernos de anclaje. (material) | 1.000 | 960.28 | 960.28 |
| mt09moc140a | kg | Mortero cementoso de fraguado rápido, Webertec Trafic "WEBER", color negro, compuesto de cemento, humo de sílice, fibras de acero, aditivos especiales y agregados seleccionados, con una resistencia a compresión a 28 días mayor o igual a 30 N/mm², para la reparación de pisos de concreto en áreas de tráfico rodado. (material) | 0.200 | 4.59 | 0.92 |
| mo041 | h | Operario de construcción de obra civil. (mano de obra) | 0.543 | 31.48 | 17.09 |
| mo087 | h | Oficial de construcción de obra civil. (mano de obra) | 0.543 | 21.86 | 11.87 |
| % | % | Herramientas | 2 % | 990.16 | 19.80 |
|  |  | Costes directos |  |  | 1009.96 |
