# Zanquín cerámico. Colocación en capa fina

- Propiedad del archivo: CYPE INGENIEROS, S.A.
- Formato: FIEBDC-3/2002
- Ámbito geográfico: Perú
- Divisa: PEN
- Costes indirectos: 3.00 %
- Gastos generales: 13.00 %
- Beneficio industrial: 6.00 %
- IVA: 18.00 %

## R Revestimientos

### RE Peldaños

#### REG De piezas cerámicas

**REG045** Ud Zanquín cerámico. Colocación en capa fina.
Zanquín de gres esmaltado, de 80 mm, gama media. COLOCACIÓN: en capa fina, con adhesivo cementoso de fraguado normal, de altas prestaciones, C1 T, con deslizamiento reducido Webercol Dur "WEBER", color gris. REJUNTADO: con mortero de juntas cementoso mejorado, tipo CG2 W A, con absorción de agua reducida y resistencia elevada a la abrasión, Webercolor Junta Ancha "WEBER", color Blanco.
Incluye: Replanteo y trazado del zanquín. Humectación del soporte. Rejuntado. Limpieza.
Criterio de medición de proyecto: Número de unidades previstas, según documentación gráfica de Proyecto.
Criterio de medición de obra: Se medirá el número de unidades realmente ejecutadas según especificaciones de Proyecto.

| Código | Ud | Descripción | Rendimiento | Precio | Importe |
|---|---|---|---|---|---|
| mt18zce105b | Ud | Zanquín de gres esmaltado, de 80 cm de altura, gama media. (material) | 1.050 | 5.34 | 5.61 |
| mt09mcw010d | kg | Adhesivo cementoso de fraguado normal, de altas prestaciones, C1 T, con deslizamiento reducido Webercol Dur "WEBER", color gris, a base de cemento gris, resina sintética, agregados silíceos y calcáreos y aditivos orgánicos e inorgánicos, con resistencia a la inmersión en agua. (material) | 0.333 | 1.02 | 0.34 |
| mt09mcw050ha | kg | Mortero de juntas cementoso mejorado, tipo CG2 W A, con absorción de agua reducida y resistencia elevada a la abrasión, Webercolor Junta Ancha "WEBER", color Blanco, compuesto de cemento, agregados calcáreos, resinas sintéticas, aditivos orgánicos e inorgánicos específicos y pigmentos minerales, con muy bajo contenido de sustancias orgánicas volátiles (VOC), de endurecimiento sin retracción e impermeable al agua, para rejuntado de todo tipo de piezas cerámicas y piedras naturales, para juntas de 3 a 15 mm. (material) | 0.250 | 3.72 | 0.93 |
| op00sie030 |  | Sierra de disco de diamante, para mesa de trabajo, de corte húmedo. | 1.000 | 0.00 | 0.00 |
| op00cor030 |  | Cortadora manual de baldosas cerámicas. | 1.000 | 0.00 | 0.00 |
| mo023 | h | Operario colocador de pisos. (mano de obra) | 0.148 | 32.86 | 4.86 |
| mo061 | h | Oficial colocador de pisos. (mano de obra) | 0.007 | 22.82 | 0.16 |
| % | % | Herramientas | 2 % | 11.90 | 0.24 |
|  |  | Costes directos |  |  | 12.14 |
