# Recibido de barandilla metálica

- Propiedad del archivo: CYPE Ingenieros S.A.
- Formato: FIEBDC-3/2016
- Programa: Generador de precios de la construcción. CYPE Ingenieros, S.A.
- Fecha: 24/10/2024
- Ámbito geográfico: Perú
- Divisa: PEN
- Costes indirectos: 3 %
- Gastos generales: 13 %
- Beneficio industrial: 6 %
- IVA: 18 %

## H Remates y ayudas

### HE Recibidos

#### HEB Barandillas, rejas y pasamanos

**HEB010** m Recibido de barandilla metálica.
Recibido de barandilla metálica con patillas de anclaje, con mortero cementoso de fraguado rápido (6 minutos), Webertec Crono "WEBER", compuesto de cemento, aditivos especiales y agregados seleccionados.
Incluye: Replanteo. Apertura de huecos para embutir las patillas de anclaje. Nivelación y aplomado. Tapado de huecos con mortero.
Criterio de medición de proyecto: Longitud medida según documentación gráfica de Proyecto.
Criterio de medición de obra: Se medirá la longitud realmente ejecutada según especificaciones de Proyecto.

| Código | Ud | Descripción | Rendimiento | Precio | Importe |
|---|---|---|---|---|---|
| mt09moc130a | kg | Mortero cementoso de fraguado rápido (6 minutos), Webertec Crono "WEBER", compuesto de cemento, aditivos especiales y agregados seleccionados. (material) | 1.207 | 1.83 | 2.209 |
| mo020 | h | Operario de construcción. (mano de obra) | 0.578 | 31.48 | 18.195 |
| mo113 | h | Peón de construcción. (mano de obra) | 0.578 | 21.05 | 12.167 |
| % | % | Herramientas | 2 % | 32.571 | 0.651 |
|  |  | Costes directos |  |  | 33.222 |

Residuos:
- colocación: mt09moc130a; factor de residuo 0.0063

## Recursos

**mt09moc130a** kg Mortero cementoso de fraguado rápido (6 minutos)
Datos técnicos: Coste energético 8.234 MJ; Emisión de CO2 0.514 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
