# Papelera de acero

- Propiedad del archivo: CYPE INGENIEROS, S.A.
- Formato: FIEBDC-3/2002
- Ámbito geográfico: Perú
- Divisa: PEN
- Costes indirectos: 3.00 %
- Gastos generales: 13.00 %
- Beneficio industrial: 6.00 %
- IVA: 18.00 %

## T Amoblamiento urbano

### TM Mobiliario urbano

#### TME Papeleras

**TME020** Ud Papelera de acero.
Papelera modelo Maya "SANTA & COLE", de 77 cm de altura y 50 litros de capacidad, con cuerpo de acero inoxidable AISI 304 acabado pulido y tapa batiente de acero inoxidable AISI 316 acabado arenado con cerradura de fijación, fijada a una superficie soporte con elementos de anclaje.
Criterio de valoración económica: El precio no incluye la superficie soporte.
Incluye: Replanteo. Montaje. Eliminación y limpieza del material sobrante.
Criterio de medición de proyecto: Número de unidades previstas, según documentación gráfica de Proyecto.
Criterio de medición de obra: Se medirá el número de unidades realmente ejecutadas según especificaciones de Proyecto.

| Código | Ud | Descripción | Rendimiento | Precio | Importe |
|---|---|---|---|---|---|
| mt52psc030a | Ud | Papelera modelo Maya "SANTA & COLE", de 77 cm de altura y 50 litros de capacidad, con cuerpo de acero inoxidable AISI 304 acabado pulido y tapa batiente de acero inoxidable AISI 316 acabado arenado con cerradura de fijación, incluso cubeta interior de ABS y pernos de anclaje. (material) | 1.000 | 2967.29 | 2967.29 |
| mt09reh330 | kg | Mortero de resina epoxi con arena de sílice, de endurecimiento rápido, para relleno de anclajes. (material) | 0.200 | 15.08 | 3.02 |
| mo041 | h | Operario de construcción de obra civil. (mano de obra) | 0.380 | 31.48 | 11.96 |
| mo087 | h | Oficial de construcción de obra civil. (mano de obra) | 0.380 | 21.86 | 8.31 |
| % | % | Herramientas | 2 % | 2990.58 | 59.81 |
|  |  | Costes directos |  |  | 3050.39 |
