# Jardinera de acero inoxidable

- Propiedad del archivo: CYPE INGENIEROS, S.A.
- Formato: FIEBDC-3/2002
- Ámbito geográfico: Perú
- Divisa: PEN
- Costes indirectos: 3.00 %
- Gastos generales: 13.00 %
- Beneficio industrial: 6.00 %
- IVA: 18.00 %

## T Amoblamiento urbano

### TM Mobiliario urbano

#### TMJ Jardineras

**TMJ020** Ud Jardinera de acero inoxidable.
Jardinera modelo Plaza "SANTA & COLE", de 120x120x80 cm, con paneles de acero inoxidable AISI 304 y estructura de perfiles de acero con protección antioxidante y pintura de color negro.
Incluye: Colocación de la jardinera. Eliminación y limpieza del material sobrante.
Criterio de medición de proyecto: Número de unidades previstas, según documentación gráfica de Proyecto.
Criterio de medición de obra: Se medirá el número de unidades realmente ejecutadas según especificaciones de Proyecto.

| Código | Ud | Descripción | Rendimiento | Precio | Importe |
|---|---|---|---|---|---|
| mt52jsc030r | Ud | Jardinera modelo Plaza "SANTA & COLE", de 120x120x80 cm, con paneles de acero inoxidable AISI 304 y estructura de perfiles de acero con protección antioxidante y pintura de color negro, incluso fondo de malla metálica galvanizada en caliente y cubeta interior de fibra de vidrio. (material) | 1.000 | 13455.10 | 13455.10 |
| mq04cag010a | h | Camión con grúa de hasta 6 t. (maquinaria) | 0.220 | 166.95 | 36.73 |
| mo041 | h | Operario de construcción de obra civil. (mano de obra) | 0.271 | 31.48 | 8.53 |
| mo087 | h | Oficial de construcción de obra civil. (mano de obra) | 0.271 | 21.86 | 5.92 |
| % | % | Herramientas | 2 % | 13506.28 | 270.13 |
|  |  | Costes directos |  |  | 13776.41 |
