# Fuente de fundición

- Propiedad del archivo: CYPE Ingenieros S.A.
- Formato: FIEBDC-3/2016
- Programa: Generador de precios de la construcción. CYPE Ingenieros, S.A.
- Fecha: 24/10/2024
- Ámbito geográfico: Perú
- Divisa: PEN
- Costes indirectos: 3 %
- Gastos generales: 13 %
- Beneficio industrial: 6 %
- IVA: 18 %

## T Amoblamiento urbano

### TM Mobiliario urbano

#### TMF Fuentes de agua potable

**TMF010** Ud Fuente de fundición.
Fuente modelo Atlántida "SANTA & COLE", de 120 cm de altura, con cuerpo de fundición de fierro con protección antioxidante y pintura de color negro, caño y pulsador de fundición de latón y rejilla de fundición de fierro pintada en color negro, fijada a una superficie soporte con elementos de anclaje.
Criterio de valoración económica: El precio no incluye la superficie soporte.
Incluye: Replanteo. Montaje. Eliminación y limpieza del material sobrante.
Criterio de medición de proyecto: Número de unidades previstas, según documentación gráfica de Proyecto.
Criterio de medición de obra: Se medirá el número de unidades realmente ejecutadas según especificaciones de Proyecto.

| Código | Ud | Descripción | Rendimiento | Precio | Importe |
|---|---|---|---|---|---|
| mt52fsc010a | Ud | Fuente modelo Atlántida "SANTA & COLE", de 120 cm de altura, con cuerpo de fundición de fierro con protección antioxidante y pintura de color negro, caño y pulsador de fundición de latón y rejilla de fundición de fierro pintada en color negro. Incluso marco de acero galvanizado y pernos de anclaje. (material) | 1 | 6625.23 | 6625.230 |
| mt09reh330 | kg | Mortero de resina epoxi con arena de sílice, de endurecimiento rápido, para relleno de anclajes. (material) | 0.2 | 15.08 | 3.016 |
| mo041 | h | Operario de construcción de obra civil. (mano de obra) | 5.428 | 31.48 | 170.873 |
| mo087 | h | Oficial de construcción de obra civil. (mano de obra) | 5.428 | 21.86 | 118.656 |
| % | % | Herramientas | 2 % | 6917.775 | 138.356 |
|  |  | Costes directos |  |  | 7056.131 |

Residuos:
- colocación: mt09reh330 Mortero de resina epoxi con arena de sílice, de endurecimiento rápido, para relleno de anclajes; factor de residuo 0.042925

## Recursos

**mt52fsc010a** Ud Fuente modelo Atlántida "SANTA & COLE"
Datos técnicos: Coste energético 4998.988 MJ; Emisión de CO2 334.223 kg
Residuos:
- embalaje: re150101 Envases de papel y cartón. (componente de residuo); rendimiento 1.584 kg; Código LER 15 01 01; Masa del elemento 1 kg; Volumen 0.001333 m3

**mt09reh330** kg Mortero de resina epoxi con arena de sílice, de endurecimiento rápido, para relleno de anclajes
Datos técnicos: Coste energético 2.251 MJ; Emisión de CO2 0.184 kg; Código LER 17 09 04; Masa del elemento 1 kg; Volumen 0.000667 m3
Residuos:
- embalaje: re170203 Plástico. (componente de residuo); rendimiento 0.003 kg; Código LER 17 02 03; Masa del elemento 1 kg; Volumen 0.001667 m3
