# Colector prefabricado de distribución de agua para uso doméstico

- Propiedad del archivo: CYPE Ingenieros S.A.
- Formato: FIEBDC-3/2016
- Programa: Generador de precios de la construcción. CYPE Ingenieros, S.A.
- Fecha: 24/10/2024
- Ámbito geográfico: Perú
- Divisa: PEN
- Costes indirectos: 3 %
- Gastos generales: 13 %
- Beneficio industrial: 6 %
- IVA: 18 %

## I Instalaciones

### IC Calefacción, refrigeración, climatización y agua caliente sanitaria

#### ICS Sistemas de conducción de agua

**ICS025** Ud Colector prefabricado de distribución de agua para uso doméstico.
Colector de polibutileno (PB), "SAUNIER DUVAL", conexiones principales hembra-macho de 22 mm de diámetro, con tres derivaciones de 15 mm de diámetro, alojado en caja de registro de plástico, de 315x85x315 mm.
Incluye: Replanteo. Colocación y fijación de la caja de registro. Montaje de las válvulas de corte. Colocación y fijación del colector. Conexión a la red de distribución. Comprobación de su correcto funcionamiento.
Criterio de medición de proyecto: Número de unidades previstas, según documentación gráfica de Proyecto.
Criterio de medición de obra: Se medirá el número de unidades realmente ejecutadas según especificaciones de Proyecto.

| Código | Ud | Descripción | Rendimiento | Precio | Importe |
|---|---|---|---|---|---|
| mt38acg150c | Ud | Caja de registro de plástico, de 315x85x315 mm, con abrazaderas de 1" y puerta, para empotrar. (material) | 1 | 87.23 | 87.230 |
| mt37als010z | Ud | Colector de polibutileno (PB), "SAUNIER DUVAL", conexiones principales hembra-macho de 22 mm de diámetro, con tres derivaciones de 15 mm de diámetro, según ISO 15876-3. (material) | 2 | 44.05 | 88.100 |
| mt37sve010c | Ud | Válvula de esfera de latón niquelado para roscar de 3/4". (material) | 2 | 27 | 54.000 |
| mt38www012 | Ud | Material auxiliar para instalaciones de calefacción y agua caliente sanitaria (material) | 1 | 10.77 | 10.770 |
| mo004 | h | Operario calefactor. (mano de obra) | 0.347 | 32.35 | 11.225 |
| mo103 | h | Oficial calefactor. (mano de obra) | 0.347 | 21.82 | 7.572 |
| % | % | Herramientas | 2 % | 258.897 | 5.178 |
|  |  | Costes directos |  |  | 264.075 |

Residuos:
- colocación: mt37als010z; factor de residuo 0.0268

## Recursos

**mt38acg150c** Ud Caja de registro de plástico, de 315x85x315 mm, con abrazaderas de 1" y puerta, para empotrar
Datos técnicos: Coste energético 0.016 MJ; Emisión de CO2 0.026 kg
Residuos:
- embalaje: re150101 Envases de papel y cartón. (componente de residuo); rendimiento 0.03 kg; Código LER 15 01 01; Masa del elemento 1 kg; Volumen 0.001333 m3

**mt37als010z** Ud Colector de polibutileno (PB)
Datos técnicos: Coste energético 9.707 MJ; Emisión de CO2 0.511 kg; Código LER 17 02 03; Masa del elemento 0.1 kg; Volumen 0.000167 m3
Residuos:
- embalaje: re150101 Envases de papel y cartón; rendimiento 0.035 kg

**mt37sve010c** Ud Válvula de esfera de latón niquelado para roscar de 3/4"
Datos técnicos: Coste energético 720.409 MJ; Emisión de CO2 48.441 kg
Residuos:
- embalaje: re150101 Envases de papel y cartón; rendimiento 0.072 kg
