# Llave de paso

- Propiedad del archivo: CYPE Ingenieros S.A.
- Formato: FIEBDC-3/2016
- Programa: Generador de precios de la construcción. CYPE Ingenieros, S.A.
- Fecha: 24/10/2024
- Ámbito geográfico: Perú
- Divisa: PEN
- Costes indirectos: 3 %
- Gastos generales: 13 %
- Beneficio industrial: 6 %
- IVA: 18 %

## I Instalaciones

### IF Plomería

#### IFI Instalación interior

**IFI008** Ud Llave de paso.
Válvula de esfera de latón niquelado para roscar de 3/8".
Incluye: Replanteo. Conexión de la válvula a los tubos. Comprobación de su correcto funcionamiento.
Criterio de medición de proyecto: Número de unidades previstas, según documentación gráfica de Proyecto.
Criterio de medición de obra: Se medirá el número de unidades realmente ejecutadas según especificaciones de Proyecto.

| Código | Ud | Descripción | Rendimiento | Precio | Importe |
|---|---|---|---|---|---|
| mt37sve010a | Ud | Válvula de esfera de latón niquelado para roscar de 3/8". (material) | 1 | 15.41 | 15.410 |
| mt37www010 | Ud | Material auxiliar para instalaciones sanitarias. (material) | 1 | 5.18 | 5.180 |
| mo008 | h | Operario plomero. (mano de obra) | 0.088 | 32.35 | 2.847 |
| mo107 | h | Oficial plomero. (mano de obra) | 0.088 | 21.82 | 1.920 |
| % | % | Herramientas | 2 % | 25.357 | 0.507 |
|  |  | Costes directos |  |  | 25.864 |

## Recursos

**mt37sve010a** Ud Válvula de esfera de latón niquelado para roscar de 3/8"
Datos técnicos: Coste energético 298.729 MJ; Emisión de CO2 20.121 kg
Residuos:
- embalaje: re150101 Envases de papel y cartón. (componente de residuo); rendimiento 0.072 kg; Código LER 15 01 01; Masa del elemento 1 kg; Volumen 0.001333 m3
