# Contrazócalo de acero inoxidable

- Propiedad del archivo: CYPE INGENIEROS, S.A.
- Formato: FIEBDC-3/2002
- Ámbito geográfico: Perú
- Divisa: PEN
- Costes indirectos: 3.00 %
- Gastos generales: 13.00 %
- Beneficio industrial: 6.00 %
- IVA: 18.00 %

## R Revestimientos

### RS Pisos

#### RSD Complementos para pisos

**RSD010** m Contrazócalo de acero inoxidable.
Contrazócalo de acero inoxidable AISI 304, acabado cepillado, Schlüter-DESIGNBASE-SL 110 EB "SCHLÜTER-SYSTEMS", de 110 mm de altura y 10,5 mm de anchura en la base. COLOCACIÓN: con adhesivo.
Incluye: Limpieza y preparación de la superficie soporte. Replanteo. Corte del contrazócalo. Colocación y fijación del contrazócalo. Resolución de esquinas y encuentros. Limpieza final.
Criterio de medición de proyecto: Longitud medida según documentación gráfica de Proyecto, sin incluir huecos de puertas. No se ha incrementado el metrado por roturas y recortes, ya que en la descomposición se ha considerado un 5% más de piezas.
Criterio de medición de obra: Se medirá la longitud realmente ejecutada según especificaciones de Proyecto.

| Código | Ud | Descripción | Rendimiento | Precio | Importe |
|---|---|---|---|---|---|
| mt15res070a | Ud | Cartucho de fragua adhesiva elástica monocomponente, Schlüter-KERDI-FIX "SCHLÜTER-SYSTEMS", a base de polímeros híbridos neutros (MS), de 290 ml, color gris o blanco y acabado brillante. (material) | 0.020 | 112.52 | 2.25 |
| mt18jrs734a | m | Contrazócalo de acero inoxidable AISI 304, acabado cepillado, Schlüter-DESIGNBASE-SL 110 EB "SCHLÜTER-SYSTEMS", de 110 mm de altura y 10,5 mm de anchura en la base, suministrado en barras de 2,5 m de longitud, incluso piezas para uniones, resolución de ángulos y terminaciones. (material) | 1.050 | 170.59 | 179.12 |
| mo023 | h | Operario colocador de pisos. (mano de obra) | 0.148 | 31.48 | 4.66 |
| % | % | Herramientas | 2 % | 186.03 | 3.72 |
|  |  | Costes directos |  |  | 189.75 |
